# Válvula VRG332, referencia 3160 de Ecoforest. 1" - de Ecoforest

- Propiedad del archivo: CONSTRUNARIO
- Formato: FIEBDC-3/2012
- Programa: Construnario Versión 3.51
- Fecha de los precios: 28/02/2024
- Divisa: EUR

**3160_ECO** u Válvula VRG332, referencia 3160 de Ecoforest. 1" - de Ecoforest
Precio: 75.00
Válvula modulante 0-10V para aplicaciones con la ecoGEO.
