# Servo-motor ARA639, referencia 3161 de Ecoforest. 0-10 V - de Ecoforest

- Propiedad del archivo: CONSTRUNARIO
- Formato: FIEBDC-3/2012
- Programa: Construnario Versión 3.51
- Fecha de los precios: 28/02/2024
- Divisa: EUR

| Código | Ud | Descripción | Precio |
|---|---|---|---|
| 3161_ECO | u | Servo-motor ARA639, referencia 3161 de Ecoforest. 0-10 V - de Ecoforest | 240.00 |
