# Válvula Esbe VRG332 G, referencia 3164 de Ecoforest. 1-1/2" - de Ecoforest

- Propiedad del archivo: CONSTRUNARIO
- Formato: FIEBDC-3/2012
- Programa: Construnario Versión 3.51
- Fecha de los precios: 28/02/2024
- Divisa: EUR

**3164_ECO** u Válvula Esbe VRG332 G, referencia 3164 de Ecoforest. 1-1/2" - de Ecoforest
Precio: 95.00
Válvula de 3 vías modulante con cuerpo en latón. Señal de regulación 0-10V compatible con bombas de calor ecoGEO y ecoAIR.
