# Intercambiador de aguas freáticas, referencia 3192 de Ecoforest. 40kW - de Ecoforest

- Propiedad del archivo: CONSTRUNARIO
- Formato: FIEBDC-3/2012
- Programa: Construnario Versión 3.51
- Fecha de los precios: 28/02/2024
- Divisa: EUR

**3192_ECO** u Intercambiador de aguas freáticas, referencia 3192 de Ecoforest. 40kW - de Ecoforest
Precio: 7400.00
Intercambiadores de agua freática Secespol de alta eficiencia en procesos de intercambio térmico para aplicaciones domésticas e industriales Especialmente dimensionados para las bombas de calor Ecoforest
