# Kit juego de soportes para unidad exterior AU12, referencia 3400 de Ecoforest. - de Ecoforest

- Propiedad del archivo: CONSTRUNARIO
- Formato: FIEBDC-3/2012
- Programa: Construnario Versión 3.51
- Fecha de los precios: 28/02/2024
- Divisa: EUR

**3400_ECO** u Kit juego de soportes para unidad exterior AU12, referencia 3400 de Ecoforest. - de Ecoforest
Precio: 99.00
Escuadras en acero de chapa. Espesor: 4mm. Este kit incluye 4 silent blocks.
