# Intercambiador desescarche, referencia 3702 de Ecoforest. 80 kW - de Ecoforest

- Propiedad del archivo: CONSTRUNARIO
- Formato: FIEBDC-3/2012
- Programa: Construnario Versión 3.51
- Fecha de los precios: 28/02/2024
- Divisa: EUR

| Código | Ud | Descripción | Precio |
|---|---|---|---|
| 3702_ECO | u | Intercambiador desescarche, referencia 3702 de Ecoforest. 80 kW - de Ecoforest | 1590.00 |
