# Base acústica para ecoGeo-HP, referencia 3810. Altura 45 mm - de Ecoforest

- Propiedad del archivo: CONSTRUNARIO
- Formato: FIEBDC-3/2012
- Programa: Construnario Versión 3.51
- Fecha de los precios: 28/02/2024
- Divisa: EUR

**3810_ECO** u Base acústica para ecoGeo-HP, referencia 3810. Altura 45 mm - de Ecoforest
Precio: 260.00
Reducción del nivel de ruido Protege la ecoGEO de la humedad del suelo y de inundaciones Sustituye la bancada de obra Fácil colocación
