# Kit 2 ecoblocks, referencia 3850 de Ecoforest. 600x160x90 - de Ecoforest

- Propiedad del archivo: CONSTRUNARIO
- Formato: FIEBDC-3/2012
- Programa: Construnario Versión 3.51
- Fecha de los precios: 28/02/2024
- Divisa: EUR

| Código | Ud | Descripción | Precio |
|---|---|---|---|
| 3850_ECO | u | Kit 2 ecoblocks, referencia 3850 de Ecoforest. 600x160x90 - de Ecoforest | 80.00 |
