# Unidad exterior, referencia 40050 AU50s de Ecoforest. Compatible con ecoGeo HP/ecoSmart. Medidas: 1875x1700x1390 mm - de Ecoforest

- Propiedad del archivo: CONSTRUNARIO
- Formato: FIEBDC-3/2012
- Programa: Construnario Versión 3.51
- Fecha de los precios: 28/02/2024
- Divisa: EUR

| Código | Ud | Descripción |
|---|---|---|
| 40050_ECO | u | Unidad exterior, referencia 40050 AU50s de Ecoforest. Compatible con ecoGeo HP/ecoSmart. Medidas: 1875x1700x1390 mm - de Ecoforest |
