# Unidad exterior, referencia 40100 AU50s de Ecoforest. Compatible con ecoGeo HP/ecoSmart. Medidas: 1875x2800x1100 mm - de Ecoforest

- Propiedad del archivo: CONSTRUNARIO
- Formato: FIEBDC-3/2012
- Programa: Construnario Versión 3.51
- Fecha de los precios: 28/02/2024
- Divisa: EUR

| Código | Ud | Descripción | Precio |
|---|---|---|---|
| 40100_ECO | u | Unidad exterior, referencia 40100 AU50s de Ecoforest. Compatible con ecoGeo HP/ecoSmart. Medidas: 1875x2800x1100 mm - de Ecoforest | 15500.00 |
