# Unidad exterior para ecoGeo, referencia 4100 Air Unit AU12 de Ecoforest. - de Ecoforest

- Propiedad del archivo: CONSTRUNARIO
- Formato: FIEBDC-3/2012
- Programa: Construnario Versión 3.51
- Fecha de los precios: 28/02/2024
- Divisa: EUR

**4100_ECO** u Unidad exterior para ecoGeo, referencia 4100 Air Unit AU12 de Ecoforest. - de Ecoforest
Precio: 1990.00
- Compatible con las bombas de calor ecoGEO domésticas - Funcionamiento híbrido integrado, posibilidad de combinar con captación geotérmica - Sistema de desescarche patentado que reduce el número y el tiempo necesario por desescarche - Ventilador axial Ziehl- Abegg con la mayor eficiencia y el funcionamiento más silencioso del mercado - Control de la velocidad del ventilador - Instalación exclusivamente hidraúlica - Principales componentes de la instalación en la unidad interior, lo que incrementa su vida útil - Protecciones especiales para funcionamiento en las condiciones externas más extremas - Colocación flexible del aerotermo - Operación hasta -10ºC
