# Gestor energético, referencia 42000 ecoSMART e-source de Ecoforest. Comaptible con las bombas de calor ecoGEO HP - de Ecoforest

- Propiedad del archivo: CONSTRUNARIO
- Formato: FIEBDC-3/2012
- Programa: Construnario Versión 3.51
- Fecha de los precios: 28/02/2024
- Divisa: EUR

**42000_ECO** u Gestor energético, referencia 42000 ecoSMART e-source de Ecoforest. Comaptible con las bombas de calor ecoGEO HP - de Ecoforest
Precio: 1950.00
El ecoSMART e-source es compatible con las bombas de calor ecoGEO HP. Este controlador habrá de estar conectado vía pLAN a la bomba de calor o bombas de calor que integren la cascada. Funcionalidades • Instalaciones híbridas: gestión de hasta 4 fuentes de captación diferentes. • Gestión de desescarches: sistema de desescarche ecoGEO con compresor parado y sin necesidad de invertir el ciclo. Protocolo de desescarche independiente en las unidades aerotérmicas, de manera que el sistema puede continuar dando servicio incluso durante el proceso de desescarche de una unidad aerotérmica. • Optimización del rendimiento: lógica de gestión de las fuentes que permite alcanzar un rendimiento óptimo en la instalación.
