# Gestor energético, referencia 42004 e-system de Ecoforest, 5/4. Compatible solo con sistemas monofásicos - de Ecoforest

- Propiedad del archivo: CONSTRUNARIO
- Formato: FIEBDC-3/2012
- Programa: Construnario Versión 3.51
- Fecha de los precios: 28/02/2024
- Divisa: EUR

**42004_ECF** u Gestor energético, referencia 42004 e-system de Ecoforest, 5/4. Compatible solo con sistemas monofásicos - de Ecoforest
Precio: 6990.00
El ecoSMART e-system es un gestor energético, que unido a las bombas de calor Ecoforest ecoGEO y ecoAIR, gestionan el excedente energético para almacenar energía térmica consiguiendo las instalaciones más eficientes del planeta. Este equipo esta compuesto por un Inversor Solax (Potencia Máxima 5 kW) y hasta 5 módulos de baterías LiFePO4. - Balance cero entre producción y consumo - Smart Grid Ready - Limitación de la potencia eléctrica de toda la instalación - Posibilidad de conectar hasta 4 cargas no críticas - Control de tarifas para adaptarse al consumo de la tarifa eléctrica contratada - Diseño modular de baterías. Capacidad de acumulación: desde 2,4 kW hasta 12kWh, capacidad instalada de fábrica: 4,8 - Protección contra sobrecorriente, sobretensión y altas temperaturas - Libre de mantenimiento
