# Gestor energético, referencia 43000 ecoSMART e-manager de Ecoforest. Compatible con sistemas trifásicos y monofásicos - de Ecoforest

- Propiedad del archivo: CONSTRUNARIO
- Formato: FIEBDC-3/2012
- Programa: Construnario Versión 3.51
- Fecha de los precios: 28/02/2024
- Divisa: EUR

**43000_ECO** u Gestor energético, referencia 43000 ecoSMART e-manager de Ecoforest. Compatible con sistemas trifásicos y monofásicos - de Ecoforest
Precio: 1750.00
El ecoSMART e-manager es un gestor energético orientado a instalaciones fotovoltaicas ya existentes, que unido a las bombas de calor Ecoforest ecoGEO y ecoAIR, gestionan el excedente energético para almacenar energía térmica consiguiendo las instalaciones más eficientes del planeta. - Balance cero entre producción y consumo - Smart Grid Ready - Limitación de la potencia eléctrica de toda la instalación - Posibilidad de conectar hasta 4 cargas no críticas - Control de tarifas para adaptarse al consumo de la tarifa eléctrica contratada
