# Bomba de calor alta potencia, referencia 53413 ecoGEO HP1 de Ecoforest. Potencia: 12-40 kW. ACS, calefacción, refrigeración pasiva - de Ecoforest

- Propiedad del archivo: CONSTRUNARIO
- Formato: FIEBDC-3/2012
- Programa: Construnario Versión 3.51
- Fecha de los precios: 28/02/2024
- Divisa: EUR

**53413_ECF** u Bomba de calor alta potencia, referencia 53413 ecoGEO HP1 de Ecoforest. Potencia: 12-40 kW. ACS, calefacción, refrigeración pasiva - de Ecoforest
Precio: 15360.00
- Inverter Danfoss Scroll , se adapta a las necesidades reales. Rendimientos estacionales elevados. - Potencia de 12 a 40 kW - Control de recirculación de ACS - Control calentamiento vaso de piscina - Gestión de hasta 5 grupos de impulsión, 5 temperaturas diferentes. - Acceso web por medio del Easynet. Compatible con sistemas domóticos, ModBUS y BACnet - Software y estrategias de control propias ECOFOREST. - Posibilidad de conectar hasta 3 unidades en cascada. - Medidores de consumos y rendimientos (diario, mensual y anual). - Software y estrategias de control propias ECOFOREST - Posibilidad de conectar hasta 6 unidades en cascada (necesario SUPERVISOR) - Gestión integrada de equipos de apoyo externos - Trifásica, 400V/50-60 Hz - AlxAnxF: 1000 x 950 x 900mm
