# Bomba circuladora Grunfos de alta eficiencia MAGNA3 65-150 F 340, referencia 5573 de Ecoforest - de Ecoforest

- Propiedad del archivo: CONSTRUNARIO
- Formato: FIEBDC-3/2012
- Programa: Construnario Versión 3.51
- Fecha de los precios: 28/02/2024
- Divisa: EUR

**5573_ECO** u Bomba circuladora Grunfos de alta eficiencia MAGNA3 65-150 F 340, referencia 5573 de Ecoforest - de Ecoforest
Precio: 4556.00
Circuladora Grunfos de alta eficiencia. Alimentación 230V Bomba de rotor húmedo con conexión embridada, motor EC con adaptación automática de potencia. Regulación 0-10V incorporada. Brida no incluida.
