# Bomba circuladora MAGNA3 32-80, referencia 5576 de Ecoforest. Para ecoGEO HP - de Ecoforest

- Propiedad del archivo: CONSTRUNARIO
- Formato: FIEBDC-3/2012
- Programa: Construnario Versión 3.51
- Fecha de los precios: 28/02/2024
- Divisa: EUR

**5576_ECO** u Bomba circuladora MAGNA3 32-80, referencia 5576 de Ecoforest. Para ecoGEO HP - de Ecoforest
Precio: 1319.00
Circuladora Grunfos de alta eficiencia. Alimentación 230V Bomba de rotor húmedo con conexión embridada, motor EC con adaptación automática de potencia. Regulación 0-10V incorporada. Brida no incluida.
