# Depósitos tank in tank modelo eco-I-500/150, referencia 70001 de Ecoforest. Volumen: 150 l ACS - 350 l de inercia - de Ecoforest

- Propiedad del archivo: CONSTRUNARIO
- Formato: FIEBDC-3/2012
- Programa: Construnario Versión 3.51
- Fecha de los precios: 28/02/2024
- Divisa: EUR

**70001-ECF** u Depósitos tank in tank modelo eco-I-500/150, referencia 70001 de Ecoforest. Volumen: 150 l ACS - 350 l de inercia - de Ecoforest
Precio: 1900.00
Características técnicas: Volumen: 150 l ACS/350 l inercia. Diámetro: 670 Aislamiento: 40 mm Temperatura máxima: 90ºC Altura: 1904 mm. Peso: 171 kg. Presión: 8 bar (ACS)/ 6 bar (serpentín)/ 3 bar (inercia).
Incluye: - Deposito combinado compacto. - Depósito de inercia en acero al carbono. - Serpentín espiral en acero al carbono dimensionado para la generación de energía solar. - Depósito ACS en inox 316 - Posibilidad de combinar generación de diferentes energías. - Aislamiento térmico en espuma rígida poliuretano inyectado, libre de HCFC. - Vaina para sonda de temperatura. - Toma para recirculación.
