# Depósitos tank in tank modelo eco-I-1000/250, referencia 70003 de Ecoforest. Volumen: 250 l ACS - 750 l de inercia - de Ecoforest

- Propiedad del archivo: CONSTRUNARIO
- Formato: FIEBDC-3/2012
- Programa: Construnario Versión 3.51
- Fecha de los precios: 28/02/2024
- Divisa: EUR

**70003-ECF** u Depósitos tank in tank modelo eco-I-1000/250, referencia 70003 de Ecoforest. Volumen: 250 l ACS - 750 l de inercia - de Ecoforest
Precio: 2950.00
Características técnicas: Volumen: 250 l ACS/750 l inercia. Diámetro: 930 Aislamiento: 40 mm Temperatura máxima: 90ºC Altura: 2055 mm. Peso: 261 kg. Presión: 8 bar (ACS)/ 6 bar (serpentín)/ 3 bar (inercia).
Incluye: - Deposito combinado compacto. - Depósito de inercia en acero al carbono. - Serpentín espiral en acero al carbono dimensionado para la generación de energía solar. - Depósito ACS en inox 316 - Posibilidad de combinar generación de diferentes energías. - Aislamiento térmico en espuma rígida poliuretano inyectado, libre de HCFC. - Vaina para sonda de temperatura. - Toma para recirculación.
