# Depósito interacumulador de doble envolvente modelo ECO-A-IN-DES-100-E, referencia 70011 de Ecoforest. Capacidad: 100 l - de Ecoforest

- Propiedad del archivo: CONSTRUNARIO
- Formato: FIEBDC-3/2012
- Programa: Construnario Versión 3.51
- Fecha de los precios: 28/02/2024
- Divisa: EUR

**70011_ECF** u Depósito interacumulador de doble envolvente modelo ECO-A-IN-DES-100-E, referencia 70011 de Ecoforest. Capacidad: 100 l - de Ecoforest
Precio: 820.00
Incluye: - Versión vertical en suelo de 80 a 200 litros. - Depósito de doble envolvente, interior en acero inox AISI 316 para ACS, - P máx.8bar, y envolvente exterior en acero inox AISI 304, P máx. 3 bar. - Temperatura máxima de trabajo 90ºC. - Panel de control y resistencia eléctrica. - Aislamiento térmico en espuma rígida de poliuretano inyectado libre de HCFC.
