# HidroKit HK-EH, referencia 80130 de Ecoforest. 1-7 kW - de Ecoforest

- Propiedad del archivo: CONSTRUNARIO
- Formato: FIEBDC-3/2012
- Programa: Construnario Versión 3.51
- Fecha de los precios: 28/02/2024
- Divisa: EUR

| Código | Ud | Descripción | Precio |
|---|---|---|---|
| 80130_ECO | u | HidroKit HK-EH, referencia 80130 de Ecoforest. 1-7 kW - de Ecoforest | 1880.00 |
