# HK-EH, referencia 80230 de Ecoforest. Controlador, display, kit de llenado y filtro, filtro, válvula de tres vías ACS, resistencia de apoyo -3x1,3 kW - de Ecoforest

- Propiedad del archivo: CONSTRUNARIO
- Formato: FIEBDC-3/2012
- Programa: Construnario Versión 3.51
- Fecha de los precios: 28/02/2024
- Divisa: EUR

**80230_ECF** u HK-EH, referencia 80230 de Ecoforest. Controlador, display, kit de llenado y filtro, filtro, válvula de tres vías ACS, resistencia de apoyo -3x1,3 kW - de Ecoforest
Precio: 1930.00
- Controlador. - Display. - Kit de llenado de pozos. - Filtro. - Válvula de tres vías ACS. - Resistencia de apoyo -3x1,3 kW.
