# HK-EH-S, referencia 80240 de Ecoforest. Controlador

- Propiedad del archivo: CONSTRUNARIO
- Formato: FIEBDC-3/2012
- Programa: Construnario Versión 3.51
- Fecha de los precios: 28/02/2024
- Divisa: EUR

**80240_ECF** u HK-EH-S, referencia 80240 de Ecoforest. Controlador, display, kit de llenado y filtro, filtro, válvula de tres vías ACS, resistencia de apoyo -3x1,3kW, separador+intercambiador de placas, circuladora de producción - de Ecoforest
Precio: 2330.00
- Controlador - Display - Kit de llenado de pozos - Filtro - Válvula de tres vías ACS - Resistencia de apoyo -3 x 1,3 kW. - Intercambiador-separador. - Circulador de producción.
