# HidroKit HK-Compact, referencia 80260 de Ecoforest - de Ecoforest

- Propiedad del archivo: CONSTRUNARIO
- Formato: FIEBDC-3/2012
- Programa: Construnario Versión 3.51
- Fecha de los precios: 28/02/2024
- Divisa: EUR

| Código | Ud | Descripción | Precio |
|---|---|---|---|
| 80260_ECO | u | HidroKit HK-Compact, referencia 80260 de Ecoforest - de Ecoforest | 3900.00 |
