# HidroKit HK-Compact-S, referencia 80270 de Ecoforest - de Ecoforest

- Propiedad del archivo: CONSTRUNARIO
- Formato: FIEBDC-3/2012
- Programa: Construnario Versión 3.51
- Fecha de los precios: 28/02/2024
- Divisa: EUR

| Código | Ud | Descripción | Precio |
|---|---|---|---|
| 80270_ECO | u | HidroKit HK-Compact-S, referencia 80270 de Ecoforest - de Ecoforest | 4510.00 |
