# Bomba de calor monobloc ecoAir EVI 4-20 kW, referencia 81003 de Ecoforest . Módulo exterior. Con tecnología EVI - de Ecoforest

- Propiedad del archivo: CONSTRUNARIO
- Formato: FIEBDC-3/2012
- Programa: Construnario Versión 3.51
- Fecha de los precios: 28/02/2024
- Divisa: EUR

**81003_ECO** u Bomba de calor monobloc ecoAir EVI 4-20 kW, referencia 81003 de Ecoforest . Módulo exterior. Con tecnología EVI - de Ecoforest
Precio: 9900.00
Bomba de calor monobloc ecoAir EVI 4-20 kW, referencia 81003 de Ecoforest . Módulo exterior. Con tecnología EVI Rangos de potencias: 3-12 kW / 4-20 kW Producción de calefacción, refrigeración y agua caliente sanitaria hasta 65ºC sin necesidad de resistencia eléctrica Control total de tu vivienda sin estar en ella a través de internet, ecoSMART easynet Hibridación con instalaciones fotovoltaicas mediante los ecoSMART e-manager y e-system Ventilador Axial Ziehl-Abbeg con la mayor eficiencia y el funcionamiento más silencioso del mercado Control de velocidad variable del ventilador Unidad Monobloc, instalación 100% hidraúlica Protecciones especiales para el funcionamiento en las condiciones más extremas Alimentación eléctrica monofásica (230V) y trifásica (400V) Funcionamiento hasta -20ºC en calefacción y 55ºC en refrigeración: -20ºC/65ºC y 55ºC/7ºC Construcción modular. Equipo aerotérmico en el exterior e hidrokit opcional en el interior Bomba de calor aerotérmica con tecnología EVI. Altas potencias y elevados rendimientos incluso cuando las temperaturas exteriores son extremas La bomba de calor aerotérmica de Ecoforest permite reducir hasta el 80% del consumo de energía de una casa, utilizando una fuente de energía renovable que minimiza las emisiones de CO2 al medio ambiente. Nuestro departamento de I+D, después de varios años de desarrollo, ha desarrollado una bomba de calor muy compacta y fácil de instalar, manteniendo todos los controles necesarios para regular la temperatura de su hogar. A diferencia de otras bombas de calor aerotérmicas, la ecoAIR puede funcionar en condiciones climáticas extremas, manteniendo un alto rendimiento y sin disminuir su potencia. Ecoforest dispone de 4 módulos hidráulicos que cubren la mayoría de los requisitos de instalación. Esto permite que la instalación se realice en muy poco tiempo.
