# Bomba de calor monobloc ecoAir 3-12 T kW Pro, referencia 83002/P de Ecoforest . Módulo exterior. Refrigerante natural - de Ecoforest

- Propiedad del archivo: CONSTRUNARIO
- Formato: FIEBDC-3/2012
- Programa: Construnario Versión 3.51
- Fecha de los precios: 28/02/2024
- Divisa: EUR

**83002P_ECO** u Bomba de calor monobloc ecoAir 3-12 T kW Pro, referencia 83002/P de Ecoforest . Módulo exterior. Refrigerante natural - de Ecoforest
Precio: 6375.00
Bomba de calor monobloc ecoAir 3-12 T kW Pro, referencia 83002/P de Ecoforest . Módulo exterior. Refrigerante natural Rangos de potencias: 1-7 kW y 3-12 kW Refrigerante natural (R290) - Propano Perfecta para obra nueva o renovación Producción de calefacción, refrigeración y agua caliente sanitaria hasta 75ºC sin necesidad de resistencia eléctrica Control total de tu vivienda sin estar en ella a través de internet, ecoSMART easynet Hibridación con instalaciones fotovoltaicas mediante los ecoSMART e-manager y e-system Ventilador Axial Ziehl-Abbeg con la mayor eficiencia y el funcionamiento más silencioso del mercado Control de velocidad variable del ventilador Unidad Monobloc, instalación 100% hidraúlica Protecciones especiales para el funcionamiento en las condiciones más extremas Alimentación eléctrica monofásica (230V) y trifásica (400V) Funcionamiento hasta -20ºC en calefacción y 55ºC en refrigeración Construcción modular. Equipo aerotérmico en el exterior e hidrokit opcional en el interior Bomba de calor aerotérmica con refrigerante natural (R290). La innovación es lo natural En su compromiso con un mundo sostenible, Ecoforest ha desarrollado la tecnología más avanzada para dar al mercado un producto único, la ecoAIR PRO es la primera bomba de calor aerotérmica monobloc que utiliza un refrigerante natural (propano) y tiene rangos de modulación de hasta el 80%. El efecto invernadero asociado al uso del gas propano como refrigerante es unas 700 veces menor que el de los gases refrigerantes más comunes en los equipos actuales al tratarse de un refrigerante natural. Gracias al uso del propano, es posible producir temperaturas de impulsión de más de 70°C con gran eficiencia, es decir, temperaturas muy similares a las producidas por calderas ineficientes de gas o gasoil. Esto facilita su sustitución y no es necesario cambiar el sistema de emisión de calor, aunque sean radiadores viejos. Nunca ha sido más fácil instalar una aerotermia en cualquier instalación ya sea vivienda nueva o renovación
