# Depósito de ACS, referencia 854 T-DW de Ecoforest. Capacidad: 500l - de Ecoforest

- Propiedad del archivo: CONSTRUNARIO
- Formato: FIEBDC-3/2012
- Programa: Construnario Versión 3.51
- Fecha de los precios: 28/02/2024
- Divisa: EUR

**854_ECO** u Depósito de ACS, referencia 854 T-DW de Ecoforest. Capacidad: 500l - de Ecoforest
Precio: 2310.00
Diseñados específicamente para nuestras bombas de calor Fabricados en acero inoxidable AISI 316 Serpentín espiral corrugado flexible que aumenta la superficie de contacto y mejora la transmisión de calor Aislamiento térmico en espuma rígida de poliuretano inyectado libre de HCFC Acabado exterior en PVC semirrígido Gama estándar de 200 a 1000 litros Volumen: 500 l Etiqueta energética: A Superficie intercambio serpentín (m2): 4,47 Presión trabajo ACS (bar): 8 Diámetro exterior (mm): 670 Altura total (mm): 1.904
