# Ánodo electrónico, referencia 880 de Ecoforest. G3/4" - de Ecoforest

- Propiedad del archivo: CONSTRUNARIO
- Formato: FIEBDC-3/2012
- Programa: Construnario Versión 3.51
- Fecha de los precios: 28/02/2024
- Divisa: EUR

| Código | Ud | Descripción | Precio |
|---|---|---|---|
| 880_ECO | u | Ánodo electrónico, referencia 880 de Ecoforest. G3/4" - de Ecoforest | 670.00 |
