# Taco p/fijación panel aisl., 95mm, caja 200ud, Mapetherm FIX 60 E, ref. MTHBSPA00002

- Propiedad del archivo: CONSTRUNARIO
- Formato: FIEBDC-3/2012
- Programa: Construnario Versión 3.51
- Fecha de los precios: 11/11/2021
- Divisa: EUR

**PIBMMTHBSPA00002** Ha Taco p/fijación panel aisl., 95mm, caja 200ud, Mapetherm FIX 60 E, ref. MTHBSPA00002
Precio: 64.17
Taco para la fijación de paneles aislantes y sistemas de aislamiento térmico, con elementos de plástico inyectado y arandela flexible. Disponible en las medidas de 75 a 235 mm. Mapetherm FIX de Mapei ref. MTHBSPA00002.
