# Panel aislante lana vidrio, exterior, e'=4cm, Mapetherm M. Wool, ref. 7343554

- Propiedad del archivo: CONSTRUNARIO
- Formato: FIEBDC-3/2012
- Programa: Construnario Versión 3.51
- Fecha de los precios: 11/11/2021
- Divisa: EUR

**PIBM7343554** m2 Panel aislante lana vidrio, exterior, e'=4cm, Mapetherm M. Wool, ref. 7343554
Precio: 23.54
Panel aislante en lana de vidrio, para sistema de aislamiento térmico por el exterior, espesor de 4cm, Mapetherm M. Wool de Mapei ref.7343554
