# Sistema SATE Mapetherm XPS (e'=4cm), con acabado acrílico antifúngico y antialgas

- Propiedad del archivo: CONSTRUNARIO
- Formato: FIEBDC-3/2012
- Programa: Construnario Versión 3.51
- Fecha de los precios: 11/11/2021
- Divisa: EUR
- Código: mapei-spain- (07/03/2022)

**UIBMMXPSAR1GGQTP** m2 Sistema SATE Mapetherm XPS (e'=4cm), con acabado acrílico antifúngico y antialgas
Aislamiento térmico por el exterior de fachadas, con el sistema Mapetherm XPS de Mapei, compuesto por: panel rígido de poliestireno extruido, Mapetherm XPS de Mapei, con superficie rugosa, cantos a escuadra y exento de solapas, conforme a los requisitos de la ETE 04/0061, de 40 mm de espesor, fijado al soporte con mortero cementoso monocomponente de granulometría gruesa y densidad 1,40 g/cm3, Mapetherm AR1 GG de Mapei, color gris (disponible también en blanco), y fijaciones mecánicas mediante anclaje Mapetherm Fix de Mapei (en la longitud y versión adecuada a las características del soporte); enlucido con mortero cementoso monocomponente de granulometría gruesa y resistencia a flexión después de 28 días de 3,0 N/mm2, Mapetherm AR1 GG de Mapei (clasificado GP-CS IV conforme a la norma europea EN 998-1), armado con malla de fibra de vidrio resistente a los álcalis, Mapetherm Net de Mapei, de 4,15x3,8 mm de luz de malla y de 155 (+5) g/m² de masa superficial; capa de acabado de revestimiento acrílico antifúngico y antialgas, Quarzolite Tonachino Plus de Mapei (clasificado V2 W3 A2-s1 d0 conforme a la norma europea EN 15824), de color gama B a elegir, sobre fondo de relleno pigmentado antifúngico y antialgas, uniformizador, a base de resinas silicónicas en dispersión acuosa, Silancolor Base Coat Plus de Mapei, de color gama B a elegir. Incluidos perfiles de arranque Mapetherm Ba de Mapei, de aluminio, y perfiles de esquina angulares de aluminio con malla premontada de fibra de vidrio resistente a los álcalis Mapetherm Profil de Mapei (más accesorios para otros puntos singulares disponibles). Incluido sellado de juntas con sellador acrílico monocomponente en dispersión acuosa, con acabado tipo revoque, coloreable, para movimientos de hasta el 12,5%, Mapeflex AC-P de Mapei y cordón de espuma de polietileno expandido de celdas cerradas Mapefoam como fondo de junta.

| Código | Ud | Descripción | Rendimiento | Precio | Importe |
|---|---|---|---|---|---|
| PIBM73424041 | m2 | Panel aislante poliestireno extruido, exterior, e'= 4cm, Mapetherm XPS, ref. 73424041 (material) | 1.000 | 15.59 | 15.59 |
| PIBM2554025 | kg | Mortero cementoso para encolado y enlucido de paneles termoaislantes, gris, 25 kg, Mapetherm AR1 GG, ref. 2554025 (material) | 9.200 | 0.82 | 7.54 |
| PIBMMTHBSPA00002 | Ha | Taco p/fijación panel aisl., 95mm, caja 200ud, Mapetherm FIX 60 E, ref. MTHBSPA00002 (material) | 0.030 | 64.17 | 1.93 |
| PIBM7342550 | m | Malla fibra de vidrio resistente álcalis, 50x1m, Mapetherm Net, ref. 7342550 (material) | 1.100 | 2.35 | 2.59 |
| PIBM7342325 | m | Perfil de arranque de aluminio, con goterón, 10ud x 2,5m, Ba 4, Mapetherm Ba, ref. 7342325 (material) | 0.100 | 4.06 | 0.41 |
| PIBM7342050 | m | Perfil angular aluminio, c/malla fibra de vidrio, 50ud x 2,5m, Mapetherm Profil, ref. 7342050 (material) | 0.100 | 2.38 | 0.24 |
| PIBMSILCOBACOPL | kg | Fondo de relleno siloxánico pigmentado antifúngico y antialgas, 20 kg, colores B, Silancolor Base Coat Plus (material) | 0.200 | 9 | 1.80 |
| PIBMQUARZOLITETP | kg | Revestimiento acrílico antifúngivo y antialgas, p/ext.-int., 20kg, colores B, Quarzolite Tonachino Plus (material) | 1.900 | 5.9 | 11.21 |
| PIBM170176 | m | Cordón de espuma de polieti., 6mm, 550m, Mapefoam, ref. 170176 (material) | 0.100 | 0.36 | 0.04 |
| PIBM6P0091 | u | Sellador acrílico efecto mortero pintable, blanco, 12ud x 310ml, Mapeflex AC-P, ref.6P0091 (material) | 0.030 | 4.69 | 0.14 |
| OGEN003 | h | Oficial 1ª (mano de obra) | 0.100 | 18.43 | 1.84 |
| OGEN005 | h | Ayudante (mano de obra) | 0.100 | 17.17 | 1.72 |
| OGEN040 | h | Oficial 1ª estucador (mano de obra) | 0.600 | 18.43 | 11.06 |
| OGEN041 | h | Ayudante estucador (mano de obra) | 0.600 | 17.17 | 10.30 |
|  |  | Costes directos |  |  | 66.41 |

## Recursos

**PIBM73424041** m2 Panel aislante poliestireno extruido, exterior, e'= 4cm, Mapetherm XPS, ref. 73424041
Panel aislante de poliestireno extruido, para sistemas de aislamiento térmico por el exterior. Disponible en los espesores de 4, 5, 6, 8 y 10 cm. Mapetherm XPS de Mapei ref.73424041

**PIBM2554025** kg Mortero cementoso para encolado y enlucido de paneles termoaislantes, gris, 25 kg, Mapetherm AR1 GG, ref. 2554025
Mortero cementoso monocomponente de grano medio, para el encolado y enlucido de paneles termoaislantes y para el sistemas de aislamiento térmico por el exterior, Mapetherm AR1 GG de Mapei, color gris, ref.2554025 COLORES: gris y blanco. CONSUMO: 4,0-6,0 kg/m² según la técnica del encolado; 1,35-1,55 kg/m² por mm de espesor como enlucido. APLICACIÓN: llana.

**PIBMMTHBSPA00002** Ha Taco p/fijación panel aisl., 95mm, caja 200ud, Mapetherm FIX 60 E, ref. MTHBSPA00002
Taco para la fijación de paneles aislantes y sistemas de aislamiento térmico, con elementos de plástico inyectado y arandela flexible. Disponible en las medidas de 75 a 235 mm. Mapetherm FIX de Mapei ref. MTHBSPA00002.

**PIBM7342550** m Malla fibra de vidrio resistente álcalis, 50x1m, Mapetherm Net, ref. 7342550
Malla de fibra de vidrio resistente a los álcalis, para el armado de la capa base en el sistema de aislamiento térmico por el exterior. Mapetherm Net de Mapei ref.7342550 - trama 4,15x3,80 mm - ancho 1 m.

**PIBM7342325** m Perfil de arranque de aluminio, con goterón, 10ud x 2,5m, Ba 4, Mapetherm Ba, ref. 7342325
Perfil de arranque de aluminio, con goterón. Mapetherm Ba de Mapei ref.7342325 Disponible en las medidas de 40, 50, 60, 80, 100, 120,140, 160, 180 y 200 mm.

**PIBM7342050** m Perfil angular aluminio, c/malla fibra de vidrio, 50ud x 2,5m, Mapetherm Profil, ref. 7342050
Perfil angular de aluminio, con malla de fibra de vidrio resistente a los álcalis, premontada. Mapetherm Profil de Mapei ref.7342050

**PIBMSILCOBACOPL** kg Fondo de relleno siloxánico pigmentado antifúngico y antialgas, 20 kg, colores B, Silancolor Base Coat Plus
Fondo de relleno pigmentado antifúngico y antialgas, uniformizador e hidrorrepelente, a base de resinas silicónicas en dispersión acuosa, y cargas seleccionadas, colores B, Silancolor Base Coat Plus de Mapei. CONSUMO: 0.2-0.3 kg / m² por capa. APLICACIÓN: brocha, rodillo o por proyección.

**PIBMQUARZOLITETP** kg Revestimiento acrílico antifúngivo y antialgas, p/ext.-int., 20kg, colores B, Quarzolite Tonachino Plus
Revestimiento acrílico antifúngivo y antialgas, para exteriores e interiores, con una elevada protección y resistencia a las algas y mohos, colores B, Quarzolite Tonachino Plus de Mapei. Disponible en las siguientes granulometrías: 1,2 mm y 1,5 mm. CONSUMO: - 1,2 mm: 1,9-2,3 kg/m²; - 1,5 mm: 2,2-2,6 kg/m². APLICACIÓN: llana.

**PIBM170176** m Cordón de espuma de polieti., 6mm, 550m, Mapefoam, ref. 170176
Cordón de espuma de polietileno extruido de célula cerrada para el correcto dimensionado de juntas elásticas. Se suministra en rollos de largo proporcionado al diámetro. Mapefoam de Mapei ref.170176

**PIBM6P0091** u Sellador acrílico efecto mortero pintable, blanco, 12ud x 310ml, Mapeflex AC-P, ref.6P0091
Sellador acrílico efecto mortero pintable, para movimientos hasta el 12,5%. Mapeflex AC-P de Mapei ref.6P0091 COLOR: blanco. CONSUMO: 3,1 metros lineales por cartucho de 310 ml (sección 10x10 mm). APLICACIÓN: pistola, espátula.
