# Sistema SATE Mapetherm Tile System EPS (e'=10cm), con revestimiento de gres porcelánico fino de gran formato

- Propiedad del archivo: CONSTRUNARIO
- Formato: FIEBDC-3/2012
- Programa: Construnario Versión 3.51
- Fecha de los precios: 11/11/2021
- Divisa: EUR
- Código: mapei-spain- (07/03/2022)

**UIBMMTILESYSTEPS** m2 Sistema SATE Mapetherm Tile System EPS (e'=10cm), con revestimiento de gres porcelánico fino de gran formato
Aislamiento térmico por el exterior de fachadas, con el sistema Mapetherm Tile System de Mapei, compuesto por: panel rígido de poliestireno expandido, Mapetherm EPS de Mapei, con superficie rugosa, cantos a escuadra y exento de solapas, conforme a los requisitos de la ETE 10/0025, de 10 cm de espesor, fijado al soporte con mortero cementoso monocomponente de granulometría gruesa y densidad 1,40 g/cm3, Mapetherm AR1 GG de Mapei, clasificado GP-CS IV (conforme a la norma europea EN 998-1), color gris (disponible también en blanco); revoque estructural armado con mortero cementoso bicomponente fibrorreforzado, de elevada ductilidad, a base de aglomerantes de reactividad puzolánica Planitop HDM Maxi de Mapei, clase R2 (según la norma EN 1504-3) y conforme a la norma EN 1504-9, armado con malla de fibra de vidrio resistente a los álcalis, Mapegrid G120 de Mapei, de gramaje 125 g/m2 y resistencia a tracción de 30 kN/m, anclada a soporte con una dotación de unos 4-5 ud/m2 (cantidad y distribución a definir según cálculo específico) de anclajes universales atornillados, con diámetro de anclaje 8 mm, diámetro de arandela 60 mm, y longitud de 155 mm, Mapetherm FIX STR U 2G 155 de Mapei (ajustar longitud en función del soporte específico); acabado con colocación de gres porcelánico fino, según la norma de colocación UNE 138002, de 900x316mm y 5mm de espesor y junta de ancho 5mm, colocado con el adhesivo Ultralite S2 Gris de Mapei, de clase C2E S2 (según la norma EN12004), con muy baja emisión de sustancias orgánicas volátiles (GEV-EMICODE EC1 R Plus), con vida útil del adhesivo de hasta 8h y tiempo de ajuste de 45 min., mediante técnica de doble encolado; rejuntado con mortero cementoso mejorado, modificado con polímero, Ultracolor Plus de Mapei color 100 blanco, clase CG2 WA (según la norma EN13888), con muy baja emisión de sustancias orgánicas volátiles (GEV-EMICODE EC1 Plus), antieflorescente y de secado rápido, hidrorrepelente y antimoho. Sellado de juntas de movimiento según lo indicado en la norma UNE 138002, mediante el sellador silicónico inodoro de reticulación neutra, y de bajo módulo elástico, sin disolventes, con muy baja emisión de sustancias orgánicas volátiles (GEV-EMICODE EC1 Plus) Mapesil LM de Mapei, previa colocación de cordón de espuma polietilénica extruida Mapefoam de Mapei, para el correcto dimensionamiento de la profundidad de sellado.

| Código | Ud | Descripción | Rendimiento | Precio | Importe |
|---|---|---|---|---|---|
| PIBM7343360 | m2 | Panel aislante poliestireno expandido, exterior, e'=10cm, Mapetherm EPS, ref. 7343360 (material) | 1.000 | 24.13 | 24.13 |
| PIBM2554025 | kg | Mortero cementoso para encolado y enlucido de paneles termoaislantes, gris, 25 kg, Mapetherm AR1 GG, ref. 2554025 (material) | 5.000 | 0.82 | 4.10 |
| PIBM7341325 | m | Perfil de arranque, aluminio, con goterón, 10ud x 2,5m, Ba 10, Mapetherm Ba, ref. 7341325 (material) | 0.100 | 6.42 | 0.64 |
| PIBM203925_204005 | kg | Mortero bicomponente fibrorreforzado, A 25kg + B 6,25kg, Planitop HDM Maxi, ref. 203925+204005 (material) | 14.800 | 2.65 | 39.22 |
| PIBM73V3010450 | m | Malla fibra vidrio, AR, resistente álcalis, paso 10,5x11,5mm, r'=50x1m, Mapegrid G 120, ref. 73V3010450 (material) | 1.100 | 11.22 | 12.34 |
| PIBMMTHBSPA00011 | u | Anclaje universal atornillado, longitud 155 mm, 100ud, Mapetherm FIX STR U 2G 155, ref. MTHBSPA00011 (material) | 4.500 | 1.06 | 4.77 |
| PIBM7342050 | m | Perfil angular aluminio, c/malla fibra de vidrio, 50ud x 2,5m, Mapetherm Profil, ref. 7342050 (material) | 0.100 | 2.38 | 0.24 |
| PGENGRESPRLNC | m2 | Baldosa gres porcelánico 900x316mm, espesor 5mm (material) | 1.000 | 8 | 8.00 |
| PIBM1201515 | kg | Adhesivo cementoso altamente deformable C2E S2, gris, 15 kg, Ultralite S2, ref. 1201515 (material) | 3.000 | 2.99 | 8.97 |
| PIBM6010023 | kg | Mortero altas prestaciones c/polímeros, adit., hidrorrepelente, antimoho, 100, saco 23 kg, Ultracolor Plus, ref.6010023 (material) | 0.180 | 2.44 | 0.44 |
| PIBM170176 | m | Cordón de espuma de polieti., 6mm, 550m, Mapefoam, ref. 170176 (material) | 0.100 | 0.36 | 0.04 |
| PIBMMAPESILLM | u | Sellador silicónico neutro, para piedra, 310ml, Mapesil LM, ref. según color (material) | 0.030 | 15.2 | 0.46 |
| OGEN003 | h | Oficial 1ª (mano de obra) | 1.500 | 18.43 | 27.65 |
| OGEN005 | h | Ayudante (mano de obra) | 1.000 | 17.17 | 17.17 |
|  |  | Costes directos |  |  | 148.17 |

## Recursos

**PIBM7343360** m2 Panel aislante poliestireno expandido, exterior, e'=10cm, Mapetherm EPS, ref. 7343360
Panel aislante de poliestireno expandido, para sistema de aislamiento térmico por el exterior, espesor de 10cm, Mapetherm EPS de Mapei ref.7343360

**PIBM2554025** kg Mortero cementoso para encolado y enlucido de paneles termoaislantes, gris, 25 kg, Mapetherm AR1 GG, ref. 2554025
Mortero cementoso monocomponente de grano medio, para el encolado y enlucido de paneles termoaislantes y para el sistemas de aislamiento térmico por el exterior, Mapetherm AR1 GG de Mapei, color gris, ref.2554025 COLORES: gris y blanco. CONSUMO: 4,0-6,0 kg/m² según la técnica del encolado; 1,35-1,55 kg/m² por mm de espesor como enlucido. APLICACIÓN: llana.

**PIBM7341325** m Perfil de arranque, aluminio, con goterón, 10ud x 2,5m, Ba 10, Mapetherm Ba, ref. 7341325
Perfil de arranque de aluminio, con goterón. Mapetherm Ba de Mapei ref.7341325

**PIBM203925_204005** kg Mortero bicomponente fibrorreforzado, A 25kg + B 6,25kg, Planitop HDM Maxi, ref. 203925+204005
Mortero bicomponente fibrorreforzado de elevada ductilidad, a base de aglomerantes de reactividad puzolánica, para ser empleado en un espesor máximo de 25 mm, para la regularización de soportes de piedra, ladrillo y tufo, previa inserción de Mapegrid G 120, Mapegrid G 220 o Mapegrid B 250. Planitop HDM Maxi de Mapei ref.203925+204005 CONSUMO: 1,85 kg/m² por mm de espesor. APLICACIÓN: paleta, llana o proyección.

**PIBM73V3010450** m Malla fibra vidrio, AR, resistente álcalis, paso 10,5x11,5mm, r'=50x1m, Mapegrid G 120, ref. 73V3010450
Malla de fibra de vidrio, tipo AR, resistente a los álcalis, con apresto especial, resistencia a tracción 30 kN/m, 125 g/m2, paso de malla 10,5x11,5 mm, rollo de 50 x 1 m, Mapegrid G 120 de Mapei ref.73V3010450

**PIBMMTHBSPA00011** u Anclaje universal atornillado, longitud 155 mm, 100ud, Mapetherm FIX STR U 2G 155, ref. MTHBSPA00011
Anclaje universal atornillado para instalación avellanada o plana con la superficie, con diámetro de anclaje 8 mm, diámetro de arandela 60 mm, y longitud de 155 mm. Mapetherm FIX STR U 2G 155 de Mapei ref.MTHBSPA00011

**PIBM7342050** m Perfil angular aluminio, c/malla fibra de vidrio, 50ud x 2,5m, Mapetherm Profil, ref. 7342050
Perfil angular de aluminio, con malla de fibra de vidrio resistente a los álcalis, premontada. Mapetherm Profil de Mapei ref.7342050

**PGENGRESPRLNC** m2 Baldosa gres porcelánico 900x316mm, espesor 5mm
Baldosa gres porcelánico 900x316mm y 5mm de espesor

**PIBM1201515** kg Adhesivo cementoso altamente deformable C2E S2, gris, 15 kg, Ultralite S2, ref. 1201515
Adhesivo cementoso, monocomponente y aligerado, con altas prestaciones, altamente deformable, tiempo abierto prolongado, de clase C2E S2 según EN 12004, para baldosas de cerámica y material pétreo y porcelánico fino, Ultralite S2 de Mapei, color gris, ref.1201515

**PIBM6010023** kg Mortero altas prestaciones c/polímeros, adit., hidrorrepelente, antimoho, 100, saco 23 kg, Ultracolor Plus, ref.6010023
Mortero de altas prestaciones, modificado con polímeros, antieflorescente para el relleno de juntas de 2 a 20mm, de fraguado y secado rápido, hidrorrepelente y anti resistente al moho, del tipo CG2 WA según EN 13888, Ultracolor Plus de Mapei, color 100 blanco, ref.6010023

**PIBM170176** m Cordón de espuma de polieti., 6mm, 550m, Mapefoam, ref. 170176
Cordón de espuma de polietileno extruido de célula cerrada para el correcto dimensionado de juntas elásticas. Se suministra en rollos de largo proporcionado al diámetro. Mapefoam de Mapei ref.170176

**PIBMMAPESILLM** u Sellador silicónico neutro, para piedra, 310ml, Mapesil LM, ref. según color
Sellador silicónico inodoro de reticulación neutra, resistente al moho, para piedra natural, en juntas de movimiento de hasta el 25%, Mapesil LM de Mapei, ref. según color COLORES: 9 colores coordinados con “Las Juntas Coloreadas Mapei” + transparente. CONSUMO: 3,1 metros lineales por cartucho de 310 ml (sección 10x10 mm). APLICACIÓN: pistola.
