# Protección hidrorrepelente incolora a base de resinas siloxánicas Antipluviol S

- Propiedad del archivo: CONSTRUNARIO
- Formato: FIEBDC-3/2012
- Programa: Construnario Versión 3.51
- Fecha de los precios: 11/11/2021
- Divisa: EUR
- Código: mapei-spain- (07/03/2022)

**UIBMANTIPLUVIOLS** m2 Protección hidrorrepelente incolora a base de resinas siloxánicas Antipluviol S
Tratamiento hidrorrepelente a brocha, a rodillo o a pulverizado a baja presión, sobre enlucidos deshumidificantes y cementosos, hormigón visto, ladrillos cara vista o material pétreo absorbente, de producto de impregnación, hidrorrepelente y transparente, a base de resinas alquil-alcoxi-silánicas en disolvente, con una densidad de 0,83 g/cm3, Antipluviol S de Mapei, conforme a la norma europea EN 1504-2(H) según principios PI-MC-IR; la aplicación deberá realizarse en una o más manos, a saturación (Rendimiento: 0,1-1 kg/m² por mano, según porosidad del soporte).

| Código | Ud | Descripción | Rendimiento | Precio | Importe |
|---|---|---|---|---|---|
| PIBM077510 | kg | Impregnante hidrorrepelente a base de resinas siloxánicas en disolvente, 10kg, Antipluviol S, ref. 077510 (material) | 1.000 | 18.3 | 18.30 |
| OGEN030 | h | Oficial 1ª pintor (mano de obra) | 0.150 | 18.43 | 2.76 |
| OGEN031 | h | Ayudante pintor (mano de obra) | 0.018 | 17.17 | 0.31 |
|  |  | Costes directos |  |  | 21.37 |

## Recursos

**PIBM077510** kg Impregnante hidrorrepelente a base de resinas siloxánicas en disolvente, 10kg, Antipluviol S, ref. 077510
Impregnante hidrorrepelente incoloro, a base de resinas siloxánicas en disolvente, de altísimas prestaciones. Antipluviol S de Mapei, ref.077510 CONSUMO: 0,1-1 kg/m² por mano según porosidad del soporte. APLICACIÓN: proyección, rodillo o brocha.
