# Pintura a base de resina acrílica en dispersión acuosa y cuarzo microgranular, Quarzolite Pittura

- Propiedad del archivo: CONSTRUNARIO
- Formato: FIEBDC-3/2012
- Programa: Construnario Versión 3.51
- Fecha de los precios: 11/11/2021
- Divisa: EUR
- Código: mapei-spain- (07/03/2022)

**UIBMQUARZOLITEPI** m2 Pintura a base de resina acrílica en dispersión acuosa y cuarzo microgranular, Quarzolite Pittura
Pintado de revoques, revoques pintados o superficies cementosas en general, incluso ya pintadas, mediante aplicación de la pintura a base de resinas acrílicas en dispersión acuosa, cuarzo microgranular, pigmentos y cargas seleccionadas, Quarzolite Pittura de Mapei, con un factor de absorción de agua por capilaridad W'=0,58 kg/(m2·h0,5) según la norma EN 1062-3 y una variación del color transcurridas 800 horas de exposición al veterómetro color azul <2 (según ASTM G 155 ciclo 1). La aplicación deberá realizarse en al menos dos manos con brocha, rodillo o mediante proyección, previa aplicación del fondo de relleno acrílico pigmentado, uniformador, a base de resinas acrílicas en dispersión acuosa, Quarzolite Base Coat de Mapei.

| Código | Ud | Descripción | Rendimiento | Precio | Importe |
|---|---|---|---|---|---|
| PIBMQUARZOLITEPI | kg | Pintura acrílica con cuarzo microgranulado, para exteriores e interiores, 20 Kg, colores B, Quarzolite Pittura (material) | 0.350 | 9.45 | 3.31 |
| PIBMQUARZOLITEBC | kg | Fondo acrílico pigmentado, para exteriores e interiores, 20kg, colores B, Quarzolite Base Coat (material) | 0.400 | 7.35 | 2.94 |
| OGEN030 | h | Oficial 1ª pintor (mano de obra) | 0.150 | 18.43 | 2.76 |
| OGEN031 | h | Ayudante pintor (mano de obra) | 0.015 | 17.17 | 0.26 |
|  |  | Costes directos |  |  | 9.27 |

## Recursos

**PIBMQUARZOLITEPI** kg Pintura acrílica con cuarzo microgranulado, para exteriores e interiores, 20 Kg, colores B, Quarzolite Pittura
Pintura acrílica con cuarzo microgranulado, para exteriores e interiores, para uniformizar y de protección duradera, colores B, Quarzolite Pittura de Mapei. CONSUMO: 0,3-0,4 kg/m² referido a dos manos de producto. APLICACIÓN: brocha, rodillo o pistola de proyección.

**PIBMQUARZOLITEBC** kg Fondo acrílico pigmentado, para exteriores e interiores, 20kg, colores B, Quarzolite Base Coat
Fondo acrílico pigmentado, para exteriores e interiores, que uniformiza, rellena y promueve la adherencia, colores B, Quarzolite Base Coat de Mapei. CONSUMO: 0,3-0,5 kg/m² por mano. APLICACIÓN: brocha, rodillo o proyección.
