# Pintura a base de resina silicónica, hidrorrepelente y transpirable, Silancolor Pittura

- Propiedad del archivo: CONSTRUNARIO
- Formato: FIEBDC-3/2012
- Programa: Construnario Versión 3.51
- Fecha de los precios: 11/11/2021
- Divisa: EUR
- Código: mapei-spain- (07/03/2022)

**UIBMSILANCOLORPI** m2 Pintura a base de resina silicónica, hidrorrepelente y transpirable, Silancolor Pittura
Pintado de revoques, revoques deshumidificantes o superficies cementosas en general, incluso ya pintadas, mediante aplicación de la pintura a base de resina silicónica en dispersión acuosa de alta transpirabilidad e hidrorrepelencia, Silancolor Pittura de Mapei, con un factor de absorción de agua por capilaridad W'=0,06 kg/(m2·h0,5) según la norma EN 1062-3 y una variación del color transcurridas 200 horas de exposición al veterómetro <1 (según ASTM G 155 ciclo 1). La aplicación deberá realizarse en al menos dos manos con brocha, rodillo o mediante proyección, previa aplicación del fondo de relleno siloxánico pigmentado, uniformizador, a base de resinas siloxánicas en dispersión acuosa, cuarzo microgranular y cargas seleccionadas, Silancolor Base Coat de Mapei.

| Código | Ud | Descripción | Rendimiento | Precio | Importe |
|---|---|---|---|---|---|
| PIBMSILANCOLORPI | kg | Pintura siloxánica hidrorrepelente transpirable, para exteriores e interiores, 20 Kg, colores B, Silancolor Pittura (material) | 0.350 | 15.5 | 5.43 |
| PIBMSILANCOLORBC | kg | Fondo siloxánico pigmentado, para exteriores e interiores, 20kg, colores B, Silancolor Base Coat (material) | 0.400 | 8.25 | 3.30 |
| OGEN030 | h | Oficial 1ª pintor (mano de obra) | 0.150 | 18.43 | 2.76 |
| OGEN031 | h | Ayudante pintor (mano de obra) | 0.015 | 17.17 | 0.26 |
|  |  | Costes directos |  |  | 11.75 |

## Recursos

**PIBMSILANCOLORPI** kg Pintura siloxánica hidrorrepelente transpirable, para exteriores e interiores, 20 Kg, colores B, Silancolor Pittura
Pintura siloxánica, para exteriores e interiores, hidrorrepelente, transpirable, resistente a los ambientes agresivos, colores B, Silancolor Pittura. CONSUMO: 0,3-0,4 kg/m² para dos manos. APLICACIÓN: brocha, rodillo o proyección.

**PIBMSILANCOLORBC** kg Fondo siloxánico pigmentado, para exteriores e interiores, 20kg, colores B, Silancolor Base Coat
Fondo siloxánico pigmentado, para exteriores e interiores, que uniformiza, con capacidad de relleno e hidrorrepelente, colores B, Silancolor Base Coat de Mapei. CONSUMO: 0,3-0,5 kg/m² por mano. APLICACIÓN: brocha, rodillo o proyección.
