# Pintura acril-siloxánica, hidrorrepelente, con alta resistencia a los UV, antifúngica y antialgas, Silancolor AC Pittura Plus

- Propiedad del archivo: CONSTRUNARIO
- Formato: FIEBDC-3/2012
- Programa: Construnario Versión 3.51
- Fecha de los precios: 11/11/2021
- Divisa: EUR
- Código: mapei-spain- (07/03/2022)

**UIBMSILANCOACPIP** m2 Pintura acril-siloxánica, hidrorrepelente, con alta resistencia a los UV, antifúngica y antialgas, Silancolor AC Pittura Plus
Pintado de revoques, revoques pintados o superficies cementosas en general, incluso ya pintadas, para conferir resistencia a la proliferación de algas, mohos y hongos, mediante aplicación de la pintura acril-siloxánica en dispersión acuosa, con pigmentos y cargas seleccionadas, hidrorrepelente, con alta resistencia a los rayos ultravioleta, Silancolor AC Pittura Plus de Mapei, con un factor de absorción de agua por capilaridad W'=0,15 kg/(m2·h0,5) según la norma EN 1062-3 y sin ninguna proliferación de algas, mohos y hongos conforme a las normas europeas EN 15457 y EN 15458. La aplicación deberá realizarse en al menos dos manos con brocha, rodillo o mediante proyección, previa aplicación del fondo pigmentado antifúngico y antialgas (conforme a las normas europeas EN 15457 y EN 15458), uniformizador e hidrorrepelente, a base de resinas siloxánicas en dispersión acuosa, agentes de protección biológica y cargas seleccionadas, Silancolor Base Coat Plus de Mapei.

| Código | Ud | Descripción | Rendimiento | Precio | Importe |
|---|---|---|---|---|---|
| PIBMSILANCOLACPIP | kg | Pintura acrílico-siloxánica antifúngica y antialgas, 20 kg, colores B, Silancolor AC Pittura Plus (material) | 0.350 | 13.9 | 4.87 |
| PIBMSILCOBACOPL | kg | Fondo de relleno siloxánico pigmentado antifúngico y antialgas, 20 kg, colores B, Silancolor Base Coat Plus (material) | 0.250 | 9 | 2.25 |
| OGEN030 | h | Oficial 1ª pintor (mano de obra) | 0.150 | 18.43 | 2.76 |
| OGEN031 | h | Ayudante pintor (mano de obra) | 0.015 | 17.17 | 0.26 |
|  |  | Costes directos |  |  | 10.14 |

## Recursos

**PIBMSILANCOLACPIP** kg Pintura acrílico-siloxánica antifúngica y antialgas, 20 kg, colores B, Silancolor AC Pittura Plus
Pintura a base de resina acrílica-siloxánica en dispersión acuosa, hidrorrepelente y resistente a la proliferación de hongos y algas, colores B, Silancolor AC Pittura Plus de Mapei. CONSUMO: 0.3-0.4 kg / m² referido a dos manos. APLICACIÓN: brocha, rodillo o por proyección.

**PIBMSILCOBACOPL** kg Fondo de relleno siloxánico pigmentado antifúngico y antialgas, 20 kg, colores B, Silancolor Base Coat Plus
Fondo de relleno pigmentado antifúngico y antialgas, uniformizador e hidrorrepelente, a base de resinas silicónicas en dispersión acuosa, y cargas seleccionadas, colores B, Silancolor Base Coat Plus de Mapei. CONSUMO: 0.2-0.3 kg / m² por capa. APLICACIÓN: brocha, rodillo o por proyección.
