# Pintura transpirable al silicato, conforme a la norma DIN 18363, Silexcolor Pittura

- Propiedad del archivo: CONSTRUNARIO
- Formato: FIEBDC-3/2012
- Programa: Construnario Versión 3.51
- Fecha de los precios: 11/11/2021
- Divisa: EUR
- Código: mapei-spain- (07/03/2022)

**UIBMSILEXCLRPIBC** m2 Pintura transpirable al silicato, conforme a la norma DIN 18363, Silexcolor Pittura
Pintado de revoques, revoques deshumidificantes, superficies cementosas en general, mediante la aplicación de acabado monocomponente a base de silicatos modificados, cargas seleccionadas y pigmentos resistentes a la luz, con un factor de resistencia a la difusión del vapor µ de 214 (según la norma EN ISO 7783), Silexcolor Pittura de Mapei, conforme a la norma DIN 18363. Deberá aplicarse en dos manos sucesivas, a rodillo, brocha o por proyección previa aplicación de imprimador de fondo pigmentado a base de silicato de potasio modificado en solución acuosa, cuarzo microgranular y cargas seleccionadas, regularizador de la absorción del soporte y promotor de adhesión, Silexcolor Base Coat de Mapei, conforme a la norma DIN 18363.

| Código | Ud | Descripción | Rendimiento | Precio | Importe |
|---|---|---|---|---|---|
| PIBMSILEXCOLORPI | kg | Pintura silicatos, elevada transpirabilidad y adherencia química, 20kg, colores B, Silexcolor Pittura (material) | 0.400 | 12.55 | 5.02 |
| PIBMSILEXCOLORBC | kg | Fondo pigmentado a base de silicatos, ext. e int., 20kg, colores B, Silexcolor Base Coat (material) | 0.400 | 7.5 | 3.00 |
| OGEN030 | h | Oficial 1ª pintor (mano de obra) | 0.150 | 18.43 | 2.76 |
| OGEN031 | h | Ayudante pintor (mano de obra) | 0.015 | 17.17 | 0.26 |
|  |  | Costes directos |  |  | 11.04 |

## Recursos

**PIBMSILEXCOLORPI** kg Pintura silicatos, elevada transpirabilidad y adherencia química, 20kg, colores B, Silexcolor Pittura
Pintura a base de silicatos, con elevada transpirabilidad y adherencia química, exterior e interior, según norma DIN 18363, colores B, Silexcolor Pittura de Mapei CONSUMO: 0,35-0,45 kg/m² por dos manos. APLICACIÓN: brocha, rodillo o proyección.

**PIBMSILEXCOLORBC** kg Fondo pigmentado a base de silicatos, ext. e int., 20kg, colores B, Silexcolor Base Coat
Fondo pigmentado a base de silicatos, exterior e interior, transpirable, conforme a la norma DIN 18363, que uniformiza y rellena, colores B, Silexcolor Base Coat de Mapei. CONSUMO: 0,3-0,5 kg/m² por mano. APLICACIÓN: brocha, rodillo o proyección.
