# Pintura elastomérica anticarbonatante, protectora y antifisuras, con elevada resistencia química, Elastocolor Pittura

- Propiedad del archivo: CONSTRUNARIO
- Formato: FIEBDC-3/2012
- Programa: Construnario Versión 3.51
- Fecha de los precios: 11/11/2021
- Divisa: EUR
- Código: mapei-spain- (07/03/2022)

**UIBMELASTOCLRPIM** m2 Pintura elastomérica anticarbonatante, protectora y antifisuras, con elevada resistencia química, Elastocolor Pittura
Pintado de las superficies de hormigón, de los revoques, de los enlucidos o el repintado de viejas pinturas, mediante la aplicación de la pintura elastomérica, protectora, anticarbonatación y antifisuras, con elevada resistencia química, a base de resina acrílica elástica en dispersión acuosa, Elastocolor Pittura de Mapei, con variación de color transcurridas 1.000 h de exposición en la cámara de envejecimiento acelerado Weather-Ometer (según la normativa ASTM G 155 ciclo 1) color RAL 7032 < 2,5, conforme a los requisitos de la norma EN 1504-9 y los requisitos de la norma EN 1504-2 para la clase: productos para la protección de superficies - revestimiento (coating, C) - protección contra el riesgo de penetración (1.3) (protection against ingress, PI) (ZA.1d) + control de la humedad (2.2) (moisture control, MC), y aumento de la resistividad (8.2) (increasing resistivity, IR) (ZA.1e). La aplicación deberá realizarse en dos manos sucesivas, con brocha, rodillo o por proyección, previa aplicación del fondo fijador a base de resinas acrílicas micronizadas en dispersión acuosa y de alta penetración Malech de Mapei.

| Código | Ud | Descripción | Rendimiento | Precio | Importe |
|---|---|---|---|---|---|
| PIBM256110 | kg | Fondo acrílico al agua, 10kg, Malech, ref. 256110 (material) | 0.130 | 8.03 | 1.04 |
| PIBMELASTOCOLORPI | kg | Pintura elastomérica anticarbonatación, 20kg, colores B, Elastocolor Pittura (material) | 0.600 | 12.7 | 7.62 |
| OGEN030 | h | Oficial 1ª pintor (mano de obra) | 0.150 | 18.43 | 2.76 |
| OGEN031 | h | Ayudante pintor (mano de obra) | 0.015 | 17.17 | 0.26 |
|  |  | Costes directos |  |  | 11.68 |

## Recursos

**PIBM256110** kg Fondo acrílico al agua, 10kg, Malech, ref. 256110
Fondo fijador a base de resinas acrílicas micronizadas en dispersión acuosa y de alta penetración, Malech de Mapei ref. 256110. CONSUMO: 0,10-0,15 kg/m². APLICACIÓN: brocha, rodillo o proyección.

**PIBMELASTOCOLORPI** kg Pintura elastomérica anticarbonatación, 20kg, colores B, Elastocolor Pittura
Pintura elastomérica anticarbonatación, protectora, antifisuras para exteriores e interiores de elasticidad permanente y elevada resistencia química, colores B, Elastocolor Pittura de Mapei CONSUMO: 0,2-0,4 kg/m² por mano. APLICACIÓN: brocha, rodillo o proyección.
