# Pintura elastomérica anticarbonatante, con elevada resistencia química, antifúngica y antialgas, Elastocolor Pittura Plus

- Propiedad del archivo: CONSTRUNARIO
- Formato: FIEBDC-3/2012
- Programa: Construnario Versión 3.51
- Fecha de los precios: 11/11/2021
- Divisa: EUR
- Código: mapei-spain- (07/03/2022)

**UIBMELASTOCLRPIP** m2 Pintura elastomérica anticarbonatante, con elevada resistencia química, antifúngica y antialgas, Elastocolor Pittura Plus
Pintado de las superficies de hormigón, de los revoques, de los enlucidos o el repintado de viejas pinturas, mediante la aplicación de la pintura elastomérica, protectora, anticarbonatación y antifisuras, con elevada resistencia química, a base de resina acrílica elástica en dispersión acuosa, sin ninguna proliferación de algas, mohos y hongos conforme a las normas europeas EN 15457 y EN 15458, Elastocolor Pittura Plus de Mapei, con variación de color transcurridas 1.000 h de exposición en la cámara de envejecimiento acelerado Weather-Ometer (según la normativa ASTM G 155 ciclo 1) color RAL 7032 < 2,5, conforme a los requisitos de la norma EN 1504-9 y los requisitos de la norma EN 1504-2 para la clase: productos para la protección de superficies - revestimiento (coating, C) - protección contra el riesgo de penetración (1.3) (protection against ingress, PI) (ZA.1d) + control de la humedad (2.2) (moisture control, MC), y aumento de la resistividad (8.2) (increasing resistivity, IR) (ZA.1e) + resistencia física (5.1) (physical resistance, PR) (ZA.1f). La aplicación deberá realizarse en al menos dos manos con brocha, rodillo o mediante proyección, previa aplicación del fondo siloxánico higienizante, que uniformiza la absorción del soporte, resistente a mohos y algas, Silancolor Primer Plus de Mapei.

| Código | Ud | Descripción | Rendimiento | Precio | Importe |
|---|---|---|---|---|---|
| PIBMSILCOPRIMP | kg | Fondo siloxánico antifúngico y antialgas, 10 kg, colores B, Silancolor Primer Plus (material) | 0.200 | 14.01 | 2.80 |
| PIBMELASTOCOLORPIP | kg | Pintura elastomérica anticarbonatación, antifúngica y antialgas, 20kg, colores B, Elastocolor Pittura Plus (material) | 0.600 | 13.5 | 8.10 |
| OGEN030 | h | Oficial 1ª pintor (mano de obra) | 0.150 | 18.43 | 2.76 |
| OGEN031 | h | Ayudante pintor (mano de obra) | 0.015 | 17.17 | 0.26 |
|  |  | Costes directos |  |  | 13.92 |

## Recursos

**PIBMSILCOPRIMP** kg Fondo siloxánico antifúngico y antialgas, 10 kg, colores B, Silancolor Primer Plus
Fondo siloxánico higienizante, que uniformiza, resistente a mohos y algas, colores B, Silancolor Primer Plus de Mapei. CONSUMO: 0,1-0,3 kg/m². APLICACIÓN: brocha, rodillo o proyección.

**PIBMELASTOCOLORPIP** kg Pintura elastomérica anticarbonatación, antifúngica y antialgas, 20kg, colores B, Elastocolor Pittura Plus
Pintura elastomérica anticarbonatación, protectora, antifisuras para exteriores e interiores de elasticidad permanente, antifúngica y antialgas, colores B, Elastocolor Pittura Plus de Mapei CONSUMO: 0,2-0,4 kg/m² por mano. APLICACIÓN: brocha, rodillo o proyección.
