# Revestimiento acrílico Quarzolite Tonachino

- Propiedad del archivo: CONSTRUNARIO
- Formato: FIEBDC-3/2012
- Programa: Construnario Versión 3.51
- Fecha de los precios: 11/11/2021
- Divisa: EUR
- Código: mapei-spain- (07/03/2022)

**UIBMQUARZOLITETO** m2 Revestimiento acrílico Quarzolite Tonachino
Suministro y puesta en obra de revestimiento acrílico fibrorreforzado en pasta, compuesto de resinas acrílicas en dispersión acuosa, cargas seleccionadas, cuarzo y pigmentos resistentes a la luz, con elevada capacidad de relleno, Quarzolite Tonachino de Mapei, disponible en granulometrías 0,7, 1,2, 1,5 y 2,0 mm, clasificado V2 W3 A2-s1 d0 conforme a la norma europea EN 15824, con un factor de absorción de agua por capilaridad W'=0,08-0,10 (según granulometría) kg/(m2·h0,5) según la norma EN 1062-3. La aplicación deberá realizarse en una o más capas mediante llana de acero inoxidable o de plástico, previa aplicación del fondo de relleno acrílico pigmentado, uniformador, a base de resinas acrílicas en dispersión acuosa, Quarzolite Base Coat de Mapei.

| Código | Ud | Descripción | Rendimiento | Precio | Importe |
|---|---|---|---|---|---|
| PIBMQUARZOLITEBC | kg | Fondo acrílico pigmentado, para exteriores e interiores, 20kg, colores B, Quarzolite Base Coat (material) | 0.400 | 7.35 | 2.94 |
| PIBMQUARZOLITET | kg | Revestimiento acrílico con espesor, para exteriores e interiores, 20kg, colores B, Quarzolite Tonachino (material) | 2.300 | 4.75 | 10.93 |
| OGEN040 | h | Oficial 1ª estucador (mano de obra) | 0.230 | 18.43 | 4.24 |
| OGEN041 | h | Ayudante estucador (mano de obra) | 0.230 | 17.17 | 3.95 |
|  |  | Costes directos |  |  | 22.06 |

## Recursos

**PIBMQUARZOLITEBC** kg Fondo acrílico pigmentado, para exteriores e interiores, 20kg, colores B, Quarzolite Base Coat
Fondo acrílico pigmentado, para exteriores e interiores, que uniformiza, rellena y promueve la adherencia, colores B, Quarzolite Base Coat de Mapei. CONSUMO: 0,3-0,5 kg/m² por mano. APLICACIÓN: brocha, rodillo o proyección.

**PIBMQUARZOLITET** kg Revestimiento acrílico con espesor, para exteriores e interiores, 20kg, colores B, Quarzolite Tonachino
Revestimiento acrílico con espesor, para exteriores e interiores, de elevada protección y propiedades de rellenado, colores B, Quarzolite Tonachino de Mapei. Disponible en las siguientes granulometrías: 0,7 mm, 1,2 mm, 1,5 mm y 2,0 mm. CONSUMO: - 0,7 mm: 1,7-2,0 kg/m²; - 1,2 mm: 1,9-2,3 kg/m²; - 1,5 mm: 2,2-2,6 kg/m²; - 2,0 mm: 3,0-3,5 kg/m². APLICACIÓN: llana.
