# Revestimiento acrílico, antifúngico y antialgas, Quarzolite Tonachino Plus

- Propiedad del archivo: CONSTRUNARIO
- Formato: FIEBDC-3/2012
- Programa: Construnario Versión 3.51
- Fecha de los precios: 11/11/2021
- Divisa: EUR
- Código: mapei-spain- (07/03/2022)

**UIBMQUARZOLITTOP** m2 Revestimiento acrílico, antifúngico y antialgas, Quarzolite Tonachino Plus
Suministro y puesta en obra de revestimiento acrílico en pasta, fibrorreforzado, antifúngico y antialgas, Quarzolite Tonachino Plus de Mapei, disponible en granulometrías 1,2 y 1,5 mm,clasificado V2 W3 A2-s1 d0 según la norma EN 15824, con un factor de absorción de agua por capilaridad W'=0,09 kg/(m2·h0,5) según la norma EN 1062-3 y sin ninguna proliferación de algas, mohos y hongos conforme a las normas europeas EN 15457 y EN 15458. La aplicación deberá realizarse en una o más capas mediante llana de acero inoxidable o de plástico, previa aplicación del fondo pigmentado antifúngico y antialgas (conforme a las normas europeas EN 15457 y EN 15458), uniformizador e hidrorrepelente, a base de resinas siloxánicas en dispersión acuosa, agentes de protección biológica y cargas seleccionadas, Silancolor Base Coat Plus de Mapei.

| Código | Ud | Descripción | Rendimiento | Precio | Importe |
|---|---|---|---|---|---|
| PIBMQUARZOLITETP | kg | Revestimiento acrílico antifúngivo y antialgas, p/ext.-int., 20kg, colores B, Quarzolite Tonachino Plus (material) | 2.200 | 5.9 | 12.98 |
| PIBMSILCOBACOPL | kg | Fondo de relleno siloxánico pigmentado antifúngico y antialgas, 20 kg, colores B, Silancolor Base Coat Plus (material) | 0.250 | 9 | 2.25 |
| OGEN040 | h | Oficial 1ª estucador (mano de obra) | 0.230 | 18.43 | 4.24 |
| OGEN041 | h | Ayudante estucador (mano de obra) | 0.230 | 17.17 | 3.95 |
|  |  | Costes directos |  |  | 23.42 |

## Recursos

**PIBMQUARZOLITETP** kg Revestimiento acrílico antifúngivo y antialgas, p/ext.-int., 20kg, colores B, Quarzolite Tonachino Plus
Revestimiento acrílico antifúngivo y antialgas, para exteriores e interiores, con una elevada protección y resistencia a las algas y mohos, colores B, Quarzolite Tonachino Plus de Mapei. Disponible en las siguientes granulometrías: 1,2 mm y 1,5 mm. CONSUMO: - 1,2 mm: 1,9-2,3 kg/m²; - 1,5 mm: 2,2-2,6 kg/m². APLICACIÓN: llana.

**PIBMSILCOBACOPL** kg Fondo de relleno siloxánico pigmentado antifúngico y antialgas, 20 kg, colores B, Silancolor Base Coat Plus
Fondo de relleno pigmentado antifúngico y antialgas, uniformizador e hidrorrepelente, a base de resinas silicónicas en dispersión acuosa, y cargas seleccionadas, colores B, Silancolor Base Coat Plus de Mapei. CONSUMO: 0.2-0.3 kg / m² por capa. APLICACIÓN: brocha, rodillo o por proyección.
