# Revestimiento acrilico-siloxánico, hidrorrepelente y con una elevada capacidad de relleno, Silancolor AC Tonachino

- Propiedad del archivo: CONSTRUNARIO
- Formato: FIEBDC-3/2012
- Programa: Construnario Versión 3.51
- Fecha de los precios: 11/11/2021
- Divisa: EUR
- Código: mapei-spain- (07/03/2022)

**UIBMSILANCOLACTO** m2 Revestimiento acrilico-siloxánico, hidrorrepelente y con una elevada capacidad de relleno, Silancolor AC Tonachino
Suministro y puesta en obra de revestimiento acril-siloxánico, fibrorreforzado, en pasta, para exteriores e interiores, hidrorrepelente y con una elevada capacidad de relleno, Silancolor AC Tonachino de Mapei, disponible en granulometría 1,2 mm, clasificado V1 W3 A2-s1 d0 conforme a la norma europea EN 15824, con un factor de absorción de agua por capilaridad W'=0,05 kg/(m2·h0,5) según la norma EN 1062-3. La aplicación deberá realizarse en una o más capas mediante llana de acero inoxidable o de plástico, previa aplicación del fondo de relleno siloxánico pigmentado, uniformizador, a base de resinas siloxánicas en dispersión acuosa, cuarzo microgranular y cargas seleccionadas, Silancolor Base Coat de Mapei.

| Código | Ud | Descripción | Rendimiento | Precio | Importe |
|---|---|---|---|---|---|
| PIBMSILANCOLORBC | kg | Fondo siloxánico pigmentado, para exteriores e interiores, 20kg, colores B, Silancolor Base Coat (material) | 0.400 | 8.25 | 3.30 |
| PIBMSILANCOLORACT | kg | Revestimiento acril-siloxánico con espesor, para exteriores e interiores, 20kg, colores B, Silancolor AC Tonachino (material) | 2.100 | 5.9 | 12.39 |
| OGEN040 | h | Oficial 1ª estucador (mano de obra) | 0.230 | 18.43 | 4.24 |
| OGEN041 | h | Ayudante estucador (mano de obra) | 0.230 | 17.17 | 3.95 |
|  |  | Costes directos |  |  | 23.88 |

## Recursos

**PIBMSILANCOLORBC** kg Fondo siloxánico pigmentado, para exteriores e interiores, 20kg, colores B, Silancolor Base Coat
Fondo siloxánico pigmentado, para exteriores e interiores, que uniformiza, con capacidad de relleno e hidrorrepelente, colores B, Silancolor Base Coat de Mapei. CONSUMO: 0,3-0,5 kg/m² por mano. APLICACIÓN: brocha, rodillo o proyección.

**PIBMSILANCOLORACT** kg Revestimiento acril-siloxánico con espesor, para exteriores e interiores, 20kg, colores B, Silancolor AC Tonachino
Revestimiento acríl-siloxánico de espesor, para exteriores e interiores, hidrorrepelente y con elevada capacidad de relleno., colores B, Silancolor Tonachino de Mapei. Disponible en las siguientes granulometrías: 1,2 mm. CONSUMO: 1,9-2,3 kg/m² APLICACIÓN: llana.
