# Revestimiento acrílico-siloxánico, hidrorrepelente, antifúngico y antialgas, Silancolor AC Tonachino Plus

- Propiedad del archivo: CONSTRUNARIO
- Formato: FIEBDC-3/2012
- Programa: Construnario Versión 3.51
- Fecha de los precios: 11/11/2021
- Divisa: EUR
- Código: mapei-spain- (07/03/2022)

**UIBMSILANCOACTOP** m2 Revestimiento acrílico-siloxánico, hidrorrepelente, antifúngico y antialgas, Silancolor AC Tonachino Plus
Suministro y puesta en obra de revestimiento en espesor antifúngico y antialgas, hidrorrepelente, fibrorreforzado, a base de resinas acril-siloxánicas, para interiores y exteriores, Silancolor AC Tonachino Plus de Mapei, disponible en granulometría 1,2mm, clasificado V1 W3 A2-s1 d0 según la norma EN 15824, con un factor de absorción de agua por capilaridad W'=0,05 kg/(m2·h0,5) según la norma EN 1062-3 y sin ninguna proliferación de algas, mohos y hongos conforme a las normas europeas EN 15457 y EN 15458. La aplicación deberá realizarse en una o más capas mediante llana de acero inoxidable o de plástico, previa aplicación del fondo pigmentado antifúngico y antialgas (conforme a las normas europeas EN 15457 y EN 15458), uniformizador e hidrorrepelente, a base de resinas siloxánicas en dispersión acuosa, agentes de protección biológica y cargas seleccionadas, Silancolor Base Coat Plus de Mapei.

| Código | Ud | Descripción | Rendimiento | Precio | Importe |
|---|---|---|---|---|---|
| PIBMSILCOACTONPL | kg | Revestimiento en pasta acrílico-siloxánico antifúngico y antialgas, 20 kg, colores B, Silancolor AC Tonachino Plus (material) | 2.100 | 6.4 | 13.44 |
| PIBMSILCOBACOPL | kg | Fondo de relleno siloxánico pigmentado antifúngico y antialgas, 20 kg, colores B, Silancolor Base Coat Plus (material) | 0.250 | 9 | 2.25 |
| OGEN040 | h | Oficial 1ª estucador (mano de obra) | 0.230 | 18.43 | 4.24 |
| OGEN041 | h | Ayudante estucador (mano de obra) | 0.230 | 17.17 | 3.95 |
|  |  | Costes directos |  |  | 23.88 |

## Recursos

**PIBMSILCOACTONPL** kg Revestimiento en pasta acrílico-siloxánico antifúngico y antialgas, 20 kg, colores B, Silancolor AC Tonachino Plus
Revestimiento en pasta resistente a la proliferación de hongos y algas, a base de resina acrílica-siloxánica en dispersión acuosa, hidrorrepelente, fibrorreforzado, colores B, Silancolor AC Tonachino Plus de Mapei. GRANULOMETRÍA: 1,2 mm. CONSUMO: 1.9-2.3 kg / m². APLICACIÓN: llana.

**PIBMSILCOBACOPL** kg Fondo de relleno siloxánico pigmentado antifúngico y antialgas, 20 kg, colores B, Silancolor Base Coat Plus
Fondo de relleno pigmentado antifúngico y antialgas, uniformizador e hidrorrepelente, a base de resinas silicónicas en dispersión acuosa, y cargas seleccionadas, colores B, Silancolor Base Coat Plus de Mapei. CONSUMO: 0.2-0.3 kg / m² por capa. APLICACIÓN: brocha, rodillo o por proyección.
