# Revestimiento mineral a base de silicatos, transpirable y con un elevado poder de rellenado, Silexcolor Tonachino

- Propiedad del archivo: CONSTRUNARIO
- Formato: FIEBDC-3/2012
- Programa: Construnario Versión 3.51
- Fecha de los precios: 11/11/2021
- Divisa: EUR
- Código: mapei-spain- (07/03/2022)

**UIBMSILEXCLRTOBC** m2 Revestimiento mineral a base de silicatos, transpirable y con un elevado poder de rellenado, Silexcolor Tonachino
Protección y decoración de revoques deshumidificantes y revoques a base de cal y cemento, en interiores y exteriores, mediante la aplicación del revestimiento en pasta a base de silicato de potasio modificado, cargas seleccionadas y pigmentos resistentes a la luz, fibrorreforzado, para exteriores e interiores, con una elevada capacidad de relleno y elevada transpirabilidad, Silexcolor Tonachino de Mapei, conforme a la norma DIN 18363, clasificado V1 W2 A2-s1 d0 conforme a la norma europea EN 15824, con una permeabilidad al vapor de agua SD'=0,01-0,03m (según granulometría) conforme a la norma EN ISO 7783, disponible en granulometrías 0,7, 1,2, 1,5 y 2,0 mm. La aplicación deberá realizarse en una o más capas mediante llana de acero inoxidable o de plástico, previa aplicación del fondo pigmentado a base de silicato de potasio modificado en solución acuosa, cuarzo microgranular y cargas seleccionadas, regularizador de la absorción del soporte y promotor de adhesión, Silexcolor Base Coat de Mapei, conforme a la norma DIN 18363.

| Código | Ud | Descripción | Rendimiento | Precio | Importe |
|---|---|---|---|---|---|
| PIBMSILEXCOLORTO | kg | Revestimiento silicatos transpirable, 20kg, colores B, Silexcolor Tonachino (material) | 2.300 | 7.3 | 16.79 |
| PIBMSILEXCOLORBC | kg | Fondo pigmentado a base de silicatos, ext. e int., 20kg, colores B, Silexcolor Base Coat (material) | 0.400 | 7.5 | 3.00 |
| OGEN040 | h | Oficial 1ª estucador (mano de obra) | 0.230 | 18.43 | 4.24 |
| OGEN041 | h | Ayudante estucador (mano de obra) | 0.230 | 17.17 | 3.95 |
|  |  | Costes directos |  |  | 27.98 |

## Recursos

**PIBMSILEXCOLORTO** kg Revestimiento silicatos transpirable, 20kg, colores B, Silexcolor Tonachino
Revestimiento a base de silicatos, con espesor, para exteriores e interiores, transpirable y con un elevado poder de relleno, según norma DIN 18363, colores B, Silexcolor Tonachino de Mapei. Disponible en las siguientes granulometrías: 0,7 mm, 1,2 mm, 1,5 mm y 2,0 mm. CONSUMO: - 0,7 mm: 1,7-2,0 kg/m²; - 1,2 mm: 1,9-2,3 kg/m²; - 1,5 mm: 2,2-2,6 kg/m²; - 2,0 mm: 2,6-3,0 kg/m². APLICACIÓN: llana.

**PIBMSILEXCOLORBC** kg Fondo pigmentado a base de silicatos, ext. e int., 20kg, colores B, Silexcolor Base Coat
Fondo pigmentado a base de silicatos, exterior e interior, transpirable, conforme a la norma DIN 18363, que uniformiza y rellena, colores B, Silexcolor Base Coat de Mapei. CONSUMO: 0,3-0,5 kg/m² por mano. APLICACIÓN: brocha, rodillo o proyección.
