# Refuerzo a flexión de vigas de hormigón con 1 capa de tejido unidirecc. de fibra de carbono Mapewrap C UNI-AX 300/40 W

- Propiedad del archivo: CONSTRUNARIO
- Formato: FIEBDC-3/2012
- Programa: Construnario Versión 3.51
- Fecha de los precios: 11/11/2021
- Divisa: EUR
- Código: mapei-spain- (07/03/2022)

**UIBMMAPEWRP30040** m Refuerzo a flexión de vigas de hormigón con 1 capa de tejido unidirecc. de fibra de carbono Mapewrap C UNI-AX 300/40 W
Refuerzo a flexión de vigas de hormigón armado, mediante 1 capa de tejido unidireccional de fibra de carbono Mapewrap C UNI-AX 300/40 W de Mapei, de 400 mm de ancho y gramaje de 300 g/m2, con módulo de elasticidad en tracción (tejido seco) igual o superior a 245 GPa, resistencia en tracción (tejido seco) igual o superior a 5100 MPa y elongación en rotura (tejido seco) aproximada del 1,95 %, según el siguiente procedimiento: lijado previo de la superficie del hormigón con disco de diamante y aspirado del polvo, aplicación con brocha o rodillo del imprimador epoxídico bicomponente MapeWrap Primer 1 de Mapei; transcurridos unos 30 minutos aplicar con brocha o rodillo una primera capa del adhesivo epoxídico de viscosidad media Mapewrap 31 de unos 0,5 mm de grosor, sobre la capa de adhesivo todavía fresca disponer el tejido Mapewrap C UNI-AX 300/40 W ejerciendo una presión constante con cuidado de no hacer pliegues, y aplicar una segunda capa de Mapewrap 31 sobre el tejido y presionarlo fuertemente con la ayuda de un rodillo acanalado, hasta que la cola haya penetrado en su totalidad a través de las fibras del tejido; espolvorear el adhesivo todavía fresco con arena de cuarzo seca Quarzo 1,2 de Mapei. Sistema acreditado por el DIT nº549R/20 emitido por el Instituto de Ciencias de la Construcción Eduardo Torroja. No incluye la regularización de superficie ni el acabado final a determinar por la Dirección Facultativa. Aplicación y preparación del soporte según se especifica en la ficha técnica de los productos.

| Código | Ud | Descripción | Rendimiento | Precio | Importe |
|---|---|---|---|---|---|
| PIBM7324003 | kg | Imprimación epoxídica bicomponente, 2kg, MapeWrap Primer 1, ref. 7324003 (material) | 0.120 | 30.8 | 3.70 |
| PIBM7323005_732350 | kg | Adhesivo epoxi. bicomp. de viscos. media p/impreg., kit 4+1Kg, MapeWrap 31, ref. 7323005+7323505 (material) | 0.440 | 23.1 | 10.16 |
| PIBM73F0604050W | m | Tejido unidirec., fibra carbono, alta resist. 300g/m2, a'=40cm, rollo 50m, MapeWrap C UNI-AX 300/40 W, ref. 73F0604050W (material) | 1.000 | 53.55 | 53.55 |
| PIBM238725 | kg | Arena de cuarzo p/utilizar como carga y/o espolvoreo, p/sistemas epoxídicos, 25kg, Quarzo 1,2, ref. 238725 (material) | 0.060 | 0.82 | 0.05 |
| OGEN003 | h | Oficial 1ª (mano de obra) | 0.450 | 18.43 | 8.29 |
| OGEN006 | h | Peón especialista (mano de obra) | 0.450 | 16.77 | 7.55 |
| MGEN030 | h | Pulidora (maquinaria) | 0.150 | 6.85 | 1.03 |
| MGEN037 | h | Grupo electrógeno 6 KVAs (maquinaria) | 0.150 | 1.93 | 0.29 |
|  |  | Costes directos |  |  | 84.62 |

## Recursos

**PIBM7324003** kg Imprimación epoxídica bicomponente, 2kg, MapeWrap Primer 1, ref. 7324003
Imprimación epoxídica bicomponente específica para el sistema MapeWrap, MapeWrap Primer 1 de Mapei, ref.7324003 CONSUMO: 250-300 g/m². APLICACIÓN: brocha o rodillo.

**PIBM7323005_732350** kg Adhesivo epoxi. bicomp. de viscos. media p/impreg., kit 4+1Kg, MapeWrap 31, ref. 7323005+7323505
Adhesivo epoxídico bicomponente de viscosidad media para la impregnación con "sistema en seco" de MapeWrap. MapeWrap 31 de Mapei, ref.7323005+7323505 CONSUMO: en función del tipo de tejido y la altura. APLICACIÓN: brocha o rodillo de pelo corto.

**PIBM73F0604050W** m Tejido unidirec., fibra carbono, alta resist. 300g/m2, a'=40cm, rollo 50m, MapeWrap C UNI-AX 300/40 W, ref. 73F0604050W
Tejido unidireccional de fibra de carbono, de alta resistencia y elevado módulo elástico, gramaje de 300 g/m2 y 40 cm de anchura, en rollo de 50 m, MapeWrap C UNI-AX 300/40 W, de Mapei ref.73F0604050W

**PIBM238725** kg Arena de cuarzo p/utilizar como carga y/o espolvoreo, p/sistemas epoxídicos, 25kg, Quarzo 1,2, ref. 238725
Arena cuarzo p/utilizar como carga y/o espolvoreo p/sistemas epoxídicos, 25kg, Quarzo 1,2, ref.238725
