# Planitop HPC: refuerzo estructural de hormigón armado

- Propiedad del archivo: CONSTRUNARIO
- Formato: FIEBDC-3/2012
- Programa: Construnario Versión 3.51
- Fecha de los precios: 11/11/2021
- Divisa: EUR
- Código: mapei-spain- (07/03/2022)

**UIBMPLANITOPHPCS** m2 Planitop HPC: refuerzo estructural de hormigón armado
Refuerzo estructural de hormigón armado, mediante vertido en encofrado estanco, indicado para espesores de hasta 40 mm (rendimientos calculados para 30 mm) sin armadura, de mortero bicomponente fibrorreforzado, con retracción controlada, de altísimas prestaciones mecánicas (después de 28 días: resistencia a compresión de 130 MPa, resistencia a flexión de 32MPa y módulo de elasticidad a compresión 37 GPa) y elevada ductilidad, para su uso con fibras rígidas de acero Fibre HPC de Mapei, a base de cementos de alta resistencia, áridos seleccionados y aditivos especiales, Planitop HPC de Mapei, sobre soporte sólido y resistente, adecuadamente preparado para tener una acentuada rugosidad superficial de al menos 5 mm, para aumentar la capacidad del elemento constructivo y asegurar un adecuado recubrimiento. El producto cumple los requisitos mínimos de la norma UNE EN 1504-3 para los morteros estructurales de la clase R4 y los requisitos mínimos de la norma UNE EN 1504-6. Para asegurar el desarrollo de los fenómenos expansivos en contacto con el aire durante los primeros días de curado, el producto debe mezclarse, en la fase de preparación, con un 0,25% de Mapecure SRA de Mapei. Encofrado no incluido. El sistema Planitop HPC está avalado por el Documento de Adecuación al Uso (DAU) nº: 20/117 A, emitido por el ITeC. Aplicación y preparación del soporte (no incluida) según se especifica en las fichas técnicas de los productos.

| Código | Ud | Descripción | Rendimiento | Precio | Importe |
|---|---|---|---|---|---|
| PIBM2234125 | kg | Mortero cementoso fluido, elevadas prestaciones mecánicas, 25kg, Planitop HPC, ref. 2234125 (material) | 60.000 | 1.22 | 73.20 |
| PIBM2234207 | kg | Fibras rígidas de acero, caja de 6,5kg, Fibre HPC, ref. 2234207 (material) | 3.900 | 20.4 | 79.56 |
| PIBM169720 | kg | Aditivo curador p/mortero cementoso y hormigón, 20kg, Mapecure SRA ref. 169720 (material) | 0.150 | 21.6 | 3.24 |
| OGEN003 | h | Oficial 1ª (mano de obra) | 0.350 | 18.43 | 6.45 |
| OGEN006 | h | Peón especialista (mano de obra) | 0.250 | 16.77 | 4.19 |
|  |  | Costes directos |  |  | 166.64 |

## Recursos

**PIBM2234125** kg Mortero cementoso fluido, elevadas prestaciones mecánicas, 25kg, Planitop HPC, ref. 2234125
Mortero cementoso fluido, de elevadísimas prestaciones mecánicas, de retracción compensada, fibrorreforzado y de elevada ductilidad, para utilizar en combinación con fibras para el saneamiento y refuerzo del hormigón. Planitop HPC de Mapei ref.2234125 CONSUMO: aprox. 20 kg/m² por cm de espesor. APLICACIÓN: vertido en encofrado estanco. Nota: Planitop HPC se comercializa en combinación con Fibre HPC

**PIBM2234207** kg Fibras rígidas de acero, caja de 6,5kg, Fibre HPC, ref. 2234207
Fibras rígidas de acero para aplicar junto al mortero Planitop HPC. Fibre HPC de Mapei, ref. 2234207

**PIBM169720** kg Aditivo curador p/mortero cementoso y hormigón, 20kg, Mapecure SRA ref. 169720
Aditivo curador para morteros cementosos y hormigones, capaz de reducir la retracción hidráulica y la formación de microfisuras. Mapecure SRA de Mapei ref.169720 CONSUMO: - mortero: 0,25% sobre el peso del mortero; - hormigón: 5-8 l/m3.
