# Refuerzo de albañilería con revoques armados de bajo espesor, sistema FRCM con Mapegrid G220 y mortero Planitop HDM Maxi

- Propiedad del archivo: CONSTRUNARIO
- Formato: FIEBDC-3/2012
- Programa: Construnario Versión 3.51
- Fecha de los precios: 11/11/2021
- Divisa: EUR
- Código: mapei-spain- (07/03/2022)

**UIBMPHDMMAXIG220** m2 Refuerzo de albañilería con revoques armados de bajo espesor, sistema FRCM con Mapegrid G220 y mortero Planitop HDM Maxi
Refuerzo de muros, bóvedas y elementos de albañilería o mampostería mediante la aplicación de dos capas de 5mm de espesor por capa aplicadas fresco sobre fresco de mortero bicomponente, fibrorreforzado, de elevada ductilidad, compuesto de aglomerantes de reactividad puzolánica, Planitop HDM Maxi de Mapei, conforme a los requisitos de la norma EN 1504-3 clase R2 y clasificado G-M25 según la EN 998-2, interponiendo entre capa y capa la malla estructural aprestada Mapegrid G 220 de Mapei, con paso de malla 21x21 mm y 250 g/m2, con módulo elástico medio a tracción de 67 Gpa, tensión media a tracción de 1079 MPa y alargamiento a rotura de 1,68%, procurando una superposición longitudinal de las bandas consecutivas de unos 10 cm.

| Código | Ud | Descripción | Rendimiento | Precio | Importe |
|---|---|---|---|---|---|
| PIBM203925_204005 | kg | Mortero bicomponente fibrorreforzado, A 25kg + B 6,25kg, Planitop HDM Maxi, ref. 203925+204005 (material) | 18.500 | 2.65 | 49.03 |
| PIBM7327021 | m | Malla fibra vidrio, AR, resistente álcalis, paso 25x25mm, r'=20x0.9m, Mapegrid G 220, ref. 7327021 (material) | 1.150 | 33.66 | 38.71 |
| OGEN003 | h | Oficial 1ª (mano de obra) | 0.400 | 18.43 | 7.37 |
| OGEN006 | h | Peón especialista (mano de obra) | 0.400 | 16.77 | 6.71 |
|  |  | Costes directos |  |  | 101.82 |

## Recursos

**PIBM203925_204005** kg Mortero bicomponente fibrorreforzado, A 25kg + B 6,25kg, Planitop HDM Maxi, ref. 203925+204005
Mortero bicomponente fibrorreforzado de elevada ductilidad, a base de aglomerantes de reactividad puzolánica, para ser empleado en un espesor máximo de 25 mm, para la regularización de soportes de piedra, ladrillo y tufo, previa inserción de Mapegrid G 120, Mapegrid G 220 o Mapegrid B 250. Planitop HDM Maxi de Mapei ref.203925+204005 CONSUMO: 1,85 kg/m² por mm de espesor. APLICACIÓN: paleta, llana o proyección.

**PIBM7327021** m Malla fibra vidrio, AR, resistente álcalis, paso 25x25mm, r'=20x0.9m, Mapegrid G 220, ref. 7327021
Malla de fibra de vidrio, tipo AR, resistente a los álcalis, con apresto especial, módulo elástico medio a tracción de 67 Gpa, 250 g/m2, paso de malla 21x21 mm, rollo de 20m x 88 cm, Mapegrid G 220 de Mapei ref.7327021
