# Refuerzo de albañilería con revoques armados de bajo espesor, sistema FRCM con Mapegrid G220 y mortero Planitop HDM Restauro

- Propiedad del archivo: CONSTRUNARIO
- Formato: FIEBDC-3/2012
- Programa: Construnario Versión 3.51
- Fecha de los precios: 11/11/2021
- Divisa: EUR
- Código: mapei-spain- (07/03/2022)

**UIBMPHDMRESTG220** m2 Refuerzo de albañilería con revoques armados de bajo espesor, sistema FRCM con Mapegrid G220 y mortero Planitop HDM Restauro
Refuerzo de muros, bóvedas y elementos de albañilería o mampostería mediante la aplicación de dos capas de 5mm de espesor por capa aplicadas fresco sobre fresco, de mortero bicomponente premezclado, de elevada ductilidad, de color claro, compuesto por cal hidráulica (NHL) y Eco-Puzolana, arenas naturales, aditivos especiales y polímeros sintéticos en dispersión acuosa Planitop HDM Restauro de Mapei, conforme a los requisitos de la norma europea EN 998-2, como mortero de albañilería de tipo M15 y según la EN 998-1 como mortero de tipo GP categoría CS IV, al alcanzar una resistencia mecánica a compresión > 15 N/mm² (EN 1015-11), interponiendo entre capa y capa de mortero la malla estructural aprestada Mapegrid G 220 de Mapei, con paso de malla 21x21 mm y 250 g/m2, con módulo elástico medio a tracción de 67 Gpa, tensión media a tracción de 1079 MPa y alargamiento a rotura de 1,68%, procurando una superposición longitudinal de las bandas consecutivas de unos 10 cm.

| Código | Ud | Descripción | Rendimiento | Precio | Importe |
|---|---|---|---|---|---|
| PIBM2038125_203825 | kg | Mortero bicomponente, cal hidráulica y Eco-Puzolana, A 25kg + B 5kg, Planitop HDM Restauro, ref. 2038125+2038205 (material) | 19.000 | 2.24 | 42.56 |
| PIBM7327021 | m | Malla fibra vidrio, AR, resistente álcalis, paso 25x25mm, r'=20x0.9m, Mapegrid G 220, ref. 7327021 (material) | 1.150 | 33.66 | 38.71 |
| OGEN003 | h | Oficial 1ª (mano de obra) | 0.400 | 18.43 | 7.37 |
| OGEN006 | h | Peón especialista (mano de obra) | 0.400 | 16.77 | 6.71 |
|  |  | Costes directos |  |  | 95.35 |

## Recursos

**PIBM2038125_203825** kg Mortero bicomponente, cal hidráulica y Eco-Puzolana, A 25kg + B 5kg, Planitop HDM Restauro, ref. 2038125+2038205
Mortero premezclado, bicomponente, de elevada ductilidad, a base de cal hidráulica (NHL) y Eco-Puzolana, de color claro, especialmente indicado para el refuerzo estructural armado de soportes de albañilería, y para la regularización de soportes de piedra, ladrillos y tufo, componente A en saco de 25 kg y componente B en saco de 5 kg, Planitop HDM Restauro de Mapei ref.2038125+2038205 CONSUMO: 1,9 kg/m² por mm de espesor. APLICACIÓN: llana metálica lisa o proyección.

**PIBM7327021** m Malla fibra vidrio, AR, resistente álcalis, paso 25x25mm, r'=20x0.9m, Mapegrid G 220, ref. 7327021
Malla de fibra de vidrio, tipo AR, resistente a los álcalis, con apresto especial, módulo elástico medio a tracción de 67 Gpa, 250 g/m2, paso de malla 21x21 mm, rollo de 20m x 88 cm, Mapegrid G 220 de Mapei ref.7327021
