# Refuerzo de albañilería con revoques armados de bajo espesor, sistema FRCM con Mapegrid B250 y mortero Planitop HDM Maxi

- Propiedad del archivo: CONSTRUNARIO
- Formato: FIEBDC-3/2012
- Programa: Construnario Versión 3.51
- Fecha de los precios: 11/11/2021
- Divisa: EUR
- Código: mapei-spain- (07/03/2022)

**UIBMPHDMMAXIB250** m2 Refuerzo de albañilería con revoques armados de bajo espesor, sistema FRCM con Mapegrid B250 y mortero Planitop HDM Maxi
Refuerzo de muros, bóvedas y elementos de albañilería o mampostería mediante aplicación de dos capas de 5mm de espesor por capa aplicadas fresco sobre fresco, de mortero bicomponente, fibrorreforzado, de elevada ductilidad, compuesto de aglomerantes de reactividad puzolánica Planitop HDM Maxi de Mapei, conforme a los requisitos de la norma EN 1504-3 clase R2 y clasificado G-M25 según la EN 998-2, interponiendo entre capa y capa de mortero la malla estructural de fibra de basalto pre-aprestada Mapegrid B 250 de Mapei, con paso de malla 6x6 mm y 250 g/m2, módulo elástico 89 GPa, resistencia a la tracción de 60 kN/m y alargamiento a rotura de 1,8%, procurando una superposición longitudinal de las bandas consecutivas de unos 10 cm.

| Código | Ud | Descripción | Rendimiento | Precio | Importe |
|---|---|---|---|---|---|
| PIBM203925_204005 | kg | Mortero bicomponente fibrorreforzado, A 25kg + B 6,25kg, Planitop HDM Maxi, ref. 203925+204005 (material) | 18.500 | 2.65 | 49.03 |
| PIBM7328050 | m | Malla fibra basalto preimpreg. p/refuer. estruct., 50m x 1m, Mapegrid B 250, ref. 7328050 (material) | 1.100 | 32.64 | 35.90 |
| OGEN003 | h | Oficial 1ª (mano de obra) | 0.400 | 18.43 | 7.37 |
| OGEN006 | h | Peón especialista (mano de obra) | 0.400 | 16.77 | 6.71 |
|  |  | Costes directos |  |  | 99.01 |

## Recursos

**PIBM203925_204005** kg Mortero bicomponente fibrorreforzado, A 25kg + B 6,25kg, Planitop HDM Maxi, ref. 203925+204005
Mortero bicomponente fibrorreforzado de elevada ductilidad, a base de aglomerantes de reactividad puzolánica, para ser empleado en un espesor máximo de 25 mm, para la regularización de soportes de piedra, ladrillo y tufo, previa inserción de Mapegrid G 120, Mapegrid G 220 o Mapegrid B 250. Planitop HDM Maxi de Mapei ref.203925+204005 CONSUMO: 1,85 kg/m² por mm de espesor. APLICACIÓN: paleta, llana o proyección.

**PIBM7328050** m Malla fibra basalto preimpreg. p/refuer. estruct., 50m x 1m, Mapegrid B 250, ref. 7328050
Malla de fibra de basalto preimpregnada, álcali-resistente, para el refuerzo estructural armado de la obra de mampostería de piedra, ladrillo y hormigón. Mapegrid B 250 de Mapei ref.7328050
